# Ausbau einer Teilstrecke mit Ersatzneubau Bauwerk 28
Angebotsaufforderung (GAEB DA XML 3.3, DA83)
Projekt: 2026_KT_19
Währung: EUR
Bieterkommentare zugelassen: ja
Erstellt mit: ASBwin 29.0.0.0, Position 29.0.0.2, 10.02.2026

## Positionen Abschnittübergreifend heranziehen
Es wird vereinbart, dass bei mehreren LV-Abschnitten Positionen eines Abschnittes in Ausnahmefällen auch in anderen Abschnitten zur Anwendung/Abrechnung kommen können, insofern sie dort nicht enthalten sind oder dort inhaltlich nicht der auszuführenden Leistung entsprechen.

## Lieferung und Einbau
Alle Leistungspositionen enthalten, solange der Leistungstext nichts Gegenteiliges beschreibt: Liefern, Verlegen, Einbauen, Hilfsmittel, Gerüste, Werkzeuge, Schalungen und Zubehör, alle erforderlichen Stoffkosten, Subunternehmerleistungen, alle erforderlichen Leistungen zur Herstellung der angegebenen Position, alle Nebenleistungen lt. VOB/C und die Bedienung der Maschinen.

## Unfallverhütung – Sicherheitstechnik
Allen einschlägigen sicherheitstechnischen Vorschriften müssen eingehalten werden. Die Sicherheitsfachkraft ist zu benennen und die Befähigung nachzuweisen.

## Lage von Leitungen
Lage von Leitungen, Kabeln und dgl. Der Auftragnehmer hat sich vor Ausführung der Arbeiten über die Lage von Leitungen, Kabeln, Dränen, Kanälen u. dgl. Beim Auftraggeber und bei den für die Ver- und Entsorgungsanlagen zuständigen Trägern anhand der ausliegenden Bestandspläne und den dazu ergangenen Anweisungen zu unterrichten.

## Abfall des AN
Abfall aus dem Bereich des Auftragnehmers (Baustellenabfälle, z. B. Verpackungsmaterial, Reststoffe usw.) ist, entsprechend den rechtlichen Vorschriften (z. B. örtliche Abfallsatzung), zu entsorgen. Wertstoffe sind auszusondern, in getrennten Fraktionen zu erfassen und der Wiederverwertung zuzuführen (Nebenleistung nach Nr. 4.1.11 DIN 18 299).

## Erläuterungen Mengeneinheiten
In allen Teilen des Leistungsverzeichnisses werden u.a. folgende Abrechnungseinheiten (AE) verwendet:

d = Tag (dies)
h = Stunden (hora)
ha = Hektar
kg = Kilogramm
km = Kilometer
kwh = Kilowattstunde
l = Liter
m = Meter
m2 = Quadratmeter
m3 = Kubikmeter
km2 = Quadratkilometer
Mt = Monat
Psch = Pauschal
St = Stück
T = Tonne
Md = Meter x Tage
mWo = Meter x Wochen
mMt = Meter x Monate
m2d = Quadratmeter x Tage
m2Wo = Quadratmeter x Wochen
m2Mt = Quadratmeter x Monate
Std = Stück x Tage
StWo = Stück x Wochen
StMt = Stück x Monate
Stgm = Steigmeter

## 01. KT 19 Ausbau einer Teilstrecke mit Erstatzneubau Bauwerk 28
Datum: 10.02.2026

### Bereich 01 Allgemeine Arbeiten

#### Titel 01.01 Baustelleneinrichtung, baubegleitende Leistungen

*Hinweis: Hinweis zu Baustelleneinrichtungsfläche*
Die Baustelleneinrichtungsflächen sind ausserhalb der hochwassergefärdeten Bereiche aufzustellen. Weiterhin dürfen keine Lagergüter in diesem Bereich über einen Arbeitstag hinaus gelagert werden. Baumaschinen, bewegliche Geräte und ähnliches sind arbeitstäglich aus dem hochwassergefährdeten Bereich zu entfernen.

**01.01.0010 Baustelle einrichten Sämtl.LV-Abschn. Zuf.herst.AG,abb.**
*** Pauschalposition
StL-Nr. 1910110714
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle nach Unterlagen des AG herstellen
und nach Beendigung der Baumaßnahme entfernen. Ur-
sprünglichen Zustand wieder herstellen.
Menge: 1,000 Psch

**01.01.0020 Baustelleneinrichtung vorhalten**
Baustelleneinrichtung vorhalten.
Vorhalten der Baustelleneinrichtungen.
Mieten, Pacht, Gebühren und dgl. gehören zum Leistungsumfang.
Außer den vollen Monaten werden Teilzeiten nach Kalendertagen zu 1/30 des Einheitspreises abgerechnet.
Stillstandszeiten und Bauzeitverlängerungen werden nur vergütet, wenn die Ursachen vom AG zu vertreten sind.
Menge: 6,000 Mt

**01.01.0030 Baustelleneinrichtung unterhalten und betreiben**
Baustelleneinrichtung unterhalten und betreiben.
Unterhalten und Betreiben der Baustelleneinrichtungen.
Vergütet werden die Tage, an denen auf der Baustelle gearbeitet wird.
Bauzeitverlängerungen werden nur vergütet, wenn die Ursachen vom AG zu vertreten sind.
Der Nachweis erfolgt durch Vorlage der Tagesberichte.
Menge: 125,000 d

**01.01.0040 Baustelle räumen Sämtl. LV-Abschn.**
*** Pauschalposition
StL-Nr. 1910111201
Baustelle von allen Geräten, Anlagen, Einrichtungen und
dgl. räumen. Benutzte Flächen und Wege entsprechend dem
ursprünglichen Zustand herrichten. Soweit nicht für
bestimmte Leistungen für das Räumen der Baustelle gesonderte Positionen im Leistungsverzeichnis enthalten
sind, gilt die Pauschale
für alle Leistungen sämtlicher Abschnitte des Leistungsverzeichnisses.
Menge: 1,000 Psch

**01.01.0050 Verkehrsfläche unterhalten**
Verkehrsflächen zur Aufrechterhaltung des öffentlichen und Anlieger-Verkehrs sowie des Baustellenverkehrs innerhalb des Baubereiches einschließlich zwischenzeitlich benutzter Behelfsfahrstreifen verkehrssicher unterhalten.
Abgerechnet wird nach Kalendertagen.
Befestigung mit Asphalt.
Verkehrsflächen im Zuge der KT 19.
Menge: 183,000 d

**01.01.0060 Anzeige Baubeginn**
*** Pauschalposition
Anzeige Baubeginn.
Schriftliche Anzeige 2 Wochen vor Beginn der Arbeiten an:
- Regierung von Unterfranken
- Wasserwirtschaftsamt
- Landratsamt
- Kommune
Menge: 1,000 Psch

*Hinweis: Hinweis zu Bautagesberichten:*
Der AG unterzeichnet Bautagesbericht des AN mit gesehen.
Der AN muss Bautagesberichte des AG mit geprüft unterzeichnen.

**01.01.0070 Bautagesberichte erstellen**
*** Pauschalposition
Bautagesberichte nach Unterlagen des AG erstellen. Die Bautagesberichte sind vom AN zu unterschreiben und dem AG im Orginal zu übergeben. Bautagesberichte täglich führen und dem AG täglich übergeben.
Inhalt mindestens: Witterung früh, Mittag und Abend. Name der auf der Baustelle tätigen mit Zuordnung der Position (Polier, Facharbeiter, usw.). Arbeitsbeginn und Arbeitsende.
Geräte/Maschinen auf der Baustelle und Einsatzzeit. Besondere Vorkommnisse. Bautagesbericht- Nr.. Datum. Ausführende Firma. Bauvorhaben. Nachunternehmer. Besucher. Unterschriftenfelder. Beschreibung der  durchgeführten Arbeiten.
Menge: 1,000 Psch

**01.01.0080 Lichtbilder Bauablauf in digit. Form herstellen**
Lichtbilder über den wesentlichen Bauablauf für jedes Teilbauwerk in digitalisierter Form - Auflösung mindestens 3.0 Mio. Pixel, 16bit Farbentiefe - mit Digitalkamera herstellen.
Auf mit dem AG abgestimmten Datenträger liefern.
Lichtbilder über die Gesamtbaumaßnahme.
Arbeitstäglich 5 Bilder.
Lichtbilder mit Datum versehen.
Menge: 625,000 St

**01.01.0090 Beweissicherung durchführen Bestand Unterl.AG Bew.vorh.u.nachh. Dokument. 3fach**
*** Pauschalposition
StL-Nr. 229019061201
Beweissicherung des Bestandes im Bereich der Baustelle
und den vom Baubetrieb betroffenen Bereichen mit
Gebäuden, Bauwerken, Entwässerungseinrichtungen,
Wällen, Banketten, Fahrbahnrändern, Asphaltschichten,
Pflasterungen, Borden u. dgl. durchführen.
Die Beweissicherung ist von einem öffentlich
bestellten und vereidigten Sachverständigen
durchzuführen. Maßnahmen wie der Einsatz einer
Kanalkamera, die Durchführung einer Bauwerksprüfung
aus besonderem Anlass u. dgl. werden gesondert
vergütet.
Laufende Kontrollen wie Messprogramme u. dgl., die die
Durchführung der Baumaßnahme begleiten, werden
gesondert vergütet.
Erforderliche Hilfskräfte und Hilfsmittel sind
einzurechnen.
Bestand nach Unterlagen des AG
Die Beweissicherung besteht aus je einer
Bestandsaufnahme vor Beginn der Arbeiten sowie nach
Beendigung der Arbeiten, jedoch vor der Abnahme der
Baumaßnahme. Die beiden Bestandsaufnahmen sind so
durchzuführen, dass Veränderungen am Bestand, die
möglicherweise durch die Baumaßnahme verursacht sind,
festgestellt werden können.
Schäden sind monetär zu bewerten.
Dokumentation in 3-facher Ausfertigung liefern.
Menge: 1,000 Psch

**01.01.0100 Leitungsrecherche**
*** Pauschalposition
Einholen von Informationen über Leitungsanlagen im Baufeld, Informationen der Versorgungsunternehmen sowie das Erbringen der weiteren Leistung gem. ergänzender Baubeschreibung Abschn. 2.10.1
Menge: 1,000 Psch

**01.01.0110 Spartenerkundung**
Spartenerkundung für alle Bodenerkundungspunkte. Erkundung von Kabeln und Leitungen aller Art durch
geeignete Methoden, z.B. durch Einholen von Kabelplänen und/oder Einweisung durch den Spartenträger.
Die Vorschriften und Anordnungen der Spartenträger sind zu beachten.
Abgerechnet wird nach der Anzahl der Bodenerkundungspunkte.
Menge: 1,000 St

**01.01.0120 Suchgraben herstellen 'Homogenbereich' Tiefe bis 1,25 m mitMasch.unterst. Boden einb.u.v. Abrechnung Abtrag**
StL-Nr. 2410891291200101
Suchgraben nach Unterlagen des AG einschließlich Handschachtung herstellen. Aushub zur Wiederverwendung
seitlich lagern. Beschreibung der Homogenbereiche nach
Unterlagen des AG.
Homogenbereiche 'EA A2 und EA B1'
Grabentiefe bis 1,25 m.
Handschachtung mit Maschinenunterstützung.
Seitlich gelagerten Boden einbauen und verdichten.
Abrechnung nach Abtragsprofilen.
Menge: 3,000 m3

**01.01.0130 Handaushub als Zulage**
Handschachtung als Zulage zu der vorhergehenden Position "Suchgraben herstellen" für die Freilegung von vorhandenen Leitungen und Kabeln.
Ausführung erfolgt nur nach Anweisung des AG.
Menge: 1,500 m3

**01.01.0140 Höhenfestpunkt herstellen Bolzen in Beton Gründungst.80 cm HFP ausbauen**
StL-Nr. 229019111011
Höhenfestpunkt in Abstimmung mit dem AG herstellen.
Der Höhenfestpunkt ist kurz nach Auftragserteilung
herzustellen und spätestens vor Durchführung der
ersten Geländeaufnahme durch den AN auf die vom AG zur
Verfügung gestellten Höhenfestpunkte einzumessen.
Während und nach Ablauf der Frostperiode ist die
Höhenlage des Festpunktes zu kontrollieren.
Die erforderlichen Erdarbeiten gehören zum
Leistungsumfang.
Höhenfestpunkt aus einem mind. 10 cm langen Bolzen mit
Rundkopf, der in einem Stahlbetonkörper mit einem
Querschnitt von 30 x 30 cm, Expositionsklasse XC4
versetzt ist.
Gründungstiefe 80 cm.
Bei Abschluss der Baumaßnahme Höhenfestpunkt ausbauen
und nach Wahl des AN entsorgen.
Menge: 2,000 St

**01.01.0150 Grenzsteinsicherung durchführen**
*** Pauschalposition
Vorh. Grenzsteine, Polygon- und Vermessungspunkte der Bestandsvermessung erfassen und dokumentieren.
Beweissicherung und Dokumentation der Grenzsteine im Bestand der im Bereich der Baustelle und den vom Baubetrieb betroffenen Bereichen.
Die in der Örtlichkeit vorhandenen Grenzsteine einmessen, aufdecken, oder mit Hilfsmitteln anzeigen.
Hierzu ist vor Beginn der Baumaßnahme mit den örtlichen städt. Vermessungsamt bzw. mit den Feldgeschworenen ein Protokoll zu fertigen und dem AG zu übergeben.
Während der Bauzeit Punkte sichern und freihalten.
Sicherung nach Wahl des AN.
Wiederherstellung ggf. zerstörter Vermessungspunkte durch den AN ohne zusätzliche Vergütung.
Menge: 1,000 Psch

**01.01.0160 Grenzsteine ausbauen**
Grenzsteine nach Angabe des AG innerhalb des Baugeländes ausbauen, säubern und laden.
Steine innerhalb der Baustelle fördern, abladen und stapeln.
Menge: 4,000 St

*Hinweis: Hinweistext zu Vermessungsarbeiten durchführen*
Die Vermessungsleistung bezieht sich insbesondere auf die im Baufeld und nach LV zu erbringenden Arbeiten, Absteckung von Bauwerk, Gräben, Gerinne mit Höhenmarkierung, Fahrbahnrand, Gefällewechsel auf Bauwerk, Belagswechsel auf Bauwerk und Fahrbahn.

Die Vermessung umfasst sämtliche für die Ausführung der Bauleistung erforderlichen Vermessungsleistungen.
Mehrmaliges An- und Abfahren ist mit einzukalkulieren.
Die Vermessung umfasst die ggf. erforderliche Ergänzungsmessung des Bestandes, die Absteckung der Fahrbahn der KT 19 im Baubereich und des Bauwerks Wellstahldurchlass in Lage und Höhe, sowie die Absteckungen der einzelnen Bauteile und die Kontrollmessungen für die Bestandsunterlagen.

**01.01.0170 Vermessungsarbeiten durchführen**
*** Pauschalposition
Vermessungsarbeiten für die Absteckung der Verkehrsflächen der Kreisstraße KT 19 und von Bauwerken und Bauteilen nach Unterlagen des AG einschließlich aller Geräte- und Personalkosten durchführen.
Verkehrsflächen (Achsen, Eckausrundungen, Fahrbahnteiler etc.) und Bauwerke.
Verkehrsflächen: KT 19
Bauwerk(e): Wellstahldurchlass
Aufmaß mit Tachymeter oder elektronischem Nivelliergerät.
Für die Höhenmessung ist der Einsatz von GPS nicht zulässig!
Alternativ ist eine Punktwolkenmessung mit Laserscannig zulässig.
Es sind in jedem Fall ausreichend Referenzpunkte zur Erreichung der Genauigkeit der Tachymetervermessung zu verwenden.
Alle Daten sind dem AG zeitnah, digital und auf Papier zu übermitteln.
Menge: 1,000 Psch

*Hinweis: Vorbemerkung Standsicherheitsnachweis / Ausführungsunterlagen*
Vorbemerkungen für das Aufstellen des Standsicherheitsnachweises und die Erstellung der Ausführungs- und Bestandsunterlagen.
Honorazone und Leistungsumfang siehe Baubeschreibung Ziffer 4.2.

**01.01.0180 Standsicherheitsnachweis aufstellen Bauwerk/Baubehelf 3-fach**
*** Pauschalposition
StL-Nr. 1910160521
Standsicherheitsnachweis aufstellen.
Standsicherheitsnachweis für Bauwerk und sämtliche Baubehelfe.
Standsicherheitsnachweis 3-fach liefern.
Menge: 1,000 Psch

**01.01.0190 Ausführ.zeichn. herstellen**
*** Pauschalposition
Ausführungszeichnungen nach ZTV-ING mit Planverzeichnis für das Bauwerk einschl. Baubehelfe herstellen.
- zur Prüfung 5 Ausfertigungen in Papierform liefern
- nach Gleichstellung 5 Ausfertigungen in Papierform an die BOL des AG liefern
Menge: 1,000 Psch

**01.01.0200 Ausführ.zeichn. als Bestandsunterl. herstellen**
*** Pauschalposition
Ausführungszeichnungen nach ZTV-ING mit Planverzeichnis für das Bauwerk einschl. Baubehelfe herstellen.
- zur Prüfung 5 Ausfertigungen in Papierform liefern
- nach Gleichstellung 5 Ausfertigungen in Papierform an die BOL des AG liefern
Ausführungszeichnungen als Bestandsunterlagen nach ZTV-ING incl. der Bestätigung der Übereinstimmung mit der Bauausführung mit Planverzeichnissen herstellen.
- 1 Ausfertigung in pausfähiger Form auf alterungsbeständiger, reißfester Kunststofffolie mikroverfilmbar liefern.
- 1 Ausfertigung in Papierform liefern.
- Digital als PDF- sowie als DXF-/DWG- Datei für Autocad2000, einschl. der SHX-Dateien der verwendeten Schrift-Fonds und der CTB-Dateien der verwendeten Plot-Styles liefern. In der DWG-Datei dürfen nur AutoCAD-eigene Objekte enthalten sein.
Menge: 1,000 Psch

**01.01.0210 Bestandsübers.zeichn. herstellen**
*** Pauschalposition
Bestandsübersichtszeichnung nach ZTV-ING und ggf. nach Unterlagen des AG liefern. Abweichend von der ZTV-ING hat die Übergabe der Bestandsübersichtszeichnung an den AG spätestens mit der Vorlage des Antrages auf Abnahme der Leistung zu erfolgen.
Die eingebauten Höhenmesspunkte sind vom AN aufzumessen.
In der Bestandsübersichtszeichnung sind die Höhenmesspunkte in der Lage darzustellen und durchzunummerieren. Die Ergebnisse der Nullmessung sind in tabellarischer Form auf der BÜZ anzugeben.

- 2 Ausfertigungen in Papierform zur Durchsicht liefern.

Nach Durchsicht und Berichtigung:

- 1 Ausfertigung in pausfähiger Form auf alterungsbeständiger, reißfester Kunststofffolie mikroverfilmbar liefern.
- 1 Ausfertigung in Papierform liefern.
- Digital als PDF- sowie als DXF-/DWG- Datei für Autocad2000, einschl. der SHX-Dateien der verwendeten Schrift-Fonds und der CTB-Dateien der verwendeten Plot-Styles liefern. In der DWG-Datei dürfen nur AutoCAD-eigene Objekte enthalten sein.
Menge: 1,000 Psch

**01.01.0220 Bauwerksdaten- u. buch nach ASB erf.**
*** Pauschalposition
Bauwerksdaten mit einem Erfassungsprogramm auf der Datenbasis der ASB-ING erfassen.
Die Sammlung der bayerischen Festlegungen und Hinweise zur Datenerfassung in SIB-Bauwerke gemäß ASB-ING ist zu beachten.
Zeitgleich sind aus den erfassten Daten ein Bauwerksbuch nach den Vorgaben der DIN 1076 und die Übersichts- und Datenblätter zu erzeugen und an die BOL des AG 2-fach in Papierform unterschrieben zur Durchsicht vorzulegen.
Vorhandene digitalisierte Bilder, Pläne und Dokumente einschließlich der Bauwerksskizze mit Hauptabmessungen und Hauptbaustoffen mit erfassen.
Nicht zugelassen ist ein verkleinerte Kopie der Bestandsübersichtszeichnungen.
Nach Einarbeitung der Prüfeintragungen erfolgt die Übergabe der Daten an den AG in dem Übergabeformat der ASB-ING (.CAB-Datei) auf mit dem AG abgestimmten Datenträger.
Zur Durchführung der Hauptprüfung vor der Abnahme müssen die vollständig erfassten Daten dem AG vorliegen.
Menge: 1,000 Psch

**01.01.0230 Bestandsunterlagen herstellen**
*** Pauschalposition
Bestandsunterlagen herstellen.
Bestandsunterlagen nach Fertigstellung der Maßnahme herstellen.
Je nach Gewerk sind dafür Lageplan/-pläne, Querschnitt(e), Längsschnitt(e), Entwässerungspläne und Detailpläne zu erstellen.
Die Bestandsunterlagen sind spätestens mit der Schlußrechnung dem AG zu übergeben.
Erforderliche Vermessungsarbeiten gehören zum Leistungsumfang.
Die Erstellung der Bestandsunterlagen für Bauwerke nach ZTV-ING werden gesondert vergütet.
Alle Bestandsunterlagen müssen beinhalten:
Projektbezeichnung, Bezeichnung der Unterlage, Datum der Herstellung der Bauleistung, Datum der Erstellung der Unterlage, Lokalisierung gemäß *Anweisung Straßendatenbank* (ASB), Teil *Netz* (Stationierung), Ersteller der Bestandsunterlage, Maßstab.
Lagepläne müssen folgende Fachdaten enthalten:
Trassierungselemente, sichtbare Querschnittsteile einschließlich der Randeinfassungen, Breiten, Nordrichtung, Grundstücksgrenzen und Flurnummern, wenn vorhanden Straßennamen und Hausnummern, bei Entwässerungsarbeiten zusätzlich die Entwässerungseinrichtungen einschließlich der Lage der Leitung(en) und der Fließrichtung.
Querschnitte müssen folgende Fachdaten enthalten:
Alle Schichten und Lagen des Oberbaues für alle Querschnittsteile einschließlich der Randeinfassungen, der Untergrund/-bau, die Grundstücksgrenzen, bei Entwässerungsarbeiten die Regelausführung der Straßenabläufe.
Entwässerungslängsschnitte müssen folgende Fachdaten enthalten:
Schächte und Leitungen mit Angabe von Durchmessern und Material, die Fließrichtung, Höhenlage des Geländes, Sohlhöhen und Deckelhöhen von Schächten, Sohlhöhen von Leitungen an den Anschlüssen bzw. Leitungsenden, Sohlgefälle der Leitung.
Die Unterlagen über die Grundstücksgrenzen und die Flurnummern werden vom AG gestellt.
Die Bestandsunterlagen sind auf der Grundlage der Bauausführungsunterlagen des AG zu erstellen.
Bestandsunterlagen für Straßenbauarbeiten nach Unterlagen des AG.
Format(e) und Anzahl der Bestandsunterlagen Daten im 3D - DXF/DWG-Format oder CARD1-Projekt
- mit Linienverbindungen auf den 3 D Punkten
- Bestandslageplan herst. (DXF / DWG -Format)
- Bestandslageplan herst. im PDF -Format'
Menge: 1,000 Psch

**01.01.0240 Zulage zu Bestandsunterlagen herstellen**
*** Pauschalposition
Zulage zu OZ "Bestandsunterlagen herstellen" für die Straßeneigene Entwässerungseinrichtungen, Straßenoberflächenabwasser- und Drainagekanäle, Längs-, Quer- und Einzellage einschl. Borde Leerrohre [Schutzrohre] für alle Anlagen und für die spätere Verlegung von Leitungen Straßenwasserabläufe mit Höhenangabe Einlauf, Ablauf Ein-, Auslauf- und Sohlenbefestigungen.
Für die Ver- und Entsorgungsleitungen ist jeweils ein separater Plan je Spartenträger sowie ein gesamter Leitungsplan zu erstellen.
Die Bestandspläne sind auf Grundlage einer Vermessung im GK-System 12° Meridianstreifensystem, Grundlage aktuelle DFK (digitale Flurkarte muß vom AN beschafft werden), Anschluß ans NN Höhennetz mit Nachweis der Anschlußhöhe auch bei GPS Daten muß zwingend eine Vergleichshöhe nachwiesen werden.
Vermessungsdaten 3-D (X-Y-Z) in Autocad 2000 (Punkte müssen zwingend 3 dimensional vorhanden sein), Ascii File der Aufnahmedaten, Punktcodeliste, Linienfile. Die Nebenflächen bis zu einem Abstand von 15 m zu den neuen Fahrbahnrändern sind mit zu vermessen.
Menge: 1,000 Psch

*Hinweis: Hinweis zu nachf. Pos.:*
Bauzäune für BE- und Lagerflächen sind Sache des AN und werden nicht gesondert vergütet.

**01.01.0250 Bauzaun aufstellen und entfernen Zaunhöhe 2,0 m 'Zaun'**
StL-Nr. 1910120739
Bauzaun nach Unterlagen des AG einschl. der erforderlichen Tore und Pfosten standsicher aufstellen, während
der Bauzeit vorhalten und unterhalten sowie nach Beendigung der Bauzeit entfernen. 70 v.H. des Preises werden nach Aufstellen, der Rest nach Entfernen des Bauzaunes vergütet.
Zaunhöhe = 2,00 m.
Zaun 'zur Absicherung von Baugruben nach Wahl des AN.'
Menge: 60,000 m

*Hinweis: Hiweistext zu Baustelle bei Hochwasser räumen*
In die nachfolgende Leistungsposition sind alle Erschwernisse die im Falle einer Räumung der Baustelle bei Hochwassergefahr im hochwassergefährdenten Beeich anfallen einzukalulieren.

**01.01.0260 Baustelle bei Hochwasser räumen und wieder aufbauen**
Baustelle bei Hochwasser im überschwemmungsgefährdeten Bereich räumen und wieder aufbauen bzw. einrichten.
Menge: 2,000 St

**01.01.0270 Baustellenstillstand bei Hochwasser**
Baustellenstillstand bei Hochwasser Vergütet werden die Tage, an denen nicht gearbeitet wird.
Der angebotene Einheitspreis gilt unabhängig von der tatsächlichen, abgerechneten Menge.
Baustelle räumen und wieder aufbauen bzw. einrichten werden gesondert vergütet.
Menge: 10,000 d

**01.01.0280 Treibgut aufnehmen und entfernen**
Treibgut im Überschwemmingsbereich nach Hochwasserereignis aufnehmen, in Eigentum des AN übernehmen und gegen Nachwies einer zugelassenen Aufbereits- oder Sammelstelle zuführen.
Treibgut aus Geäst, Schwemmgut, Steine etc.
Für Wehrbach und zugehörige Vorländer.
Aufnahme nach Erfordernis und auf Anordnung durch die Bauüberwachung des AG.
Menge: 0,200 to

**01.01.0290 Havarieplan und Hochwassermaßnahmeplan für die Baustelle erstellen**
*** Pauschalposition
Havarieplan und Hochwassermaßnahmeplan für die Baustelle erstellen.
Havarieplan für Arbeiten im Bereich des Überschwemmungsgebietes des Wehrbaches.
Inhalt: Schutzmaßnahmen und Maßnahmen bei Unfällen mit wassergefährdenden Stoffen sowie Sicherungsmaßnahmen bei Hochwasser insbesondere an den arbeitsfreien Tagen.
Abstimmung mit SiGeKo.
Lieferung 3-fach in Papier an die BOL des AG.
Menge: 1,000 Psch

**01.01.0300 Baustellenschild anfert. und aufst.**
StL-Nr. 1910140700
Baustelleninformationsschild einschließlich Aufstellvorrichtung nach Unterlagen des AG anfertigen und beschriften, zur Baustelle anfahren und standsicher aufstellen. Notwendige Erdarbeiten ausführen, Fundamente
herstellen. Statischen Nachweis erbringen. Bauschild
während der Bauzeit unterhalten und säubern.
Menge: 1,000 St

**01.01.0310 Baustellenschild abbauen Schild 2,7/2,0 m Verwerten**
StL-Nr. 1910141721
Baustelleninformationsschild und Aufstellvorrichtung
abbauen, Fundamente abbrechen. Abbruchgut nach Wahl des
AN verwerten. Benutzte Fläche entsprechend dem ursprünglichen Zustand herrichten.
Größe = 2,70/2,00 m.
Baustelleninformationsschild und Aufstellvorrichtung
nach Wahl des AN verwerten.
Menge: 1,000 St

**01.01.0320 Probefelder zur Bestimmung der Tragfähigkeit**
Probefelder zur Bestimmung der Tragfähigkeit des Untergrundes 45MPa.
Untergrund verdichten.
Alle erforderlichen Erdarbeiten ausführen.
Feldgröße ca. 4,00*2,00 m.
Boden laden und zur Zwischenlagerfläche transportieren und im Haufwerk abladen.
Probefeld bis zum Kontrollversuch abdecken.
Transportentfernung: ca. 0,5 km.
Menge: 2,000 St

**01.01.0330 Belastungsfahrzeug bereitstellen**
StL-Nr. 19101707
Belastungsfahrzeug als Gegengewicht (z.B. ausreichend
beladener Lkw) für Plattendruckversuch bei Kontrollprüfungen bereitstellen.
Menge: 6,000 h

**01.01.0340 Bohrkern entnehmen Kern-DU 15 cm Tiefe 15 bis 20cm Asphaltschicht Verfül. Asphalt**
StL-Nr. 191017222311
Bohrkern für Kontrollprüfungen nach Angabe des AG entnehmen und im Baubereich dem AG übergeben. Bohrloch
fachgerecht verfüllen.
Bohrkerndurchmesser 15 cm.
Bohrtiefe über 15 bis 20 cm.
Material = Asphaltschicht.
Verfüllmaterial = Asphalt. Material verdichten.
Menge: 4,000 St

**01.01.0350 Prüfung Beton n. CDF-Verf. durchf.**
Prüfung zum Nachweis des Frost-Tausalz-Widerstandes des Betons nach dem CDF-Verfahren durchführen, für Beton der OZ 02.18.0050 Betonrezeptur gemäß Eignungsprüfung. Die Absplitterung darf nach 28 Frost-Tau-Wechseln max. 1500 g/m2 betragen.
Menge: 2,000 St

**01.01.0360 Vorankündigung erstellen**
*** Pauschalposition
StL-Nr. 19101508
Vorankündigung gemäß Baustellenverordnung erstellen und
spätestens zwei Wochen vor Einrichten der Baustelle der
zuständigen Behörde übermitteln. Vorankündigung sichtbar und witterungsgeschützt auf der Baustelle aushängen. Bei erheblichen Änderungen während der Bauzeit
anpassen.
Menge: 1,000 Psch

#### Titel 01.02 Verkehrssicherung an Arbeitsstellen

**01.02.0010 Verkehrssich. läng. Dauer aufbauen Arb.st.u. Uml.str VZ-Plan des AG auß. Kraft setzen Anordnung Unt. AG 'Gebühren'**
*** Pauschalposition
StL-Nr. 2110510531200199
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle und Umleitungsstrecke.
Nach Verkehrszeichenplan des AG.
Vorhandene Verkehrsschilder nach Unterlagen des AG außer Kraft setzen.
Verkehrsrechtliche Anordnung nach Unterlagen des AG
einholen und zugehörige Unterlagen erstellen. Erforderliche Ortsbesichtigungen zur Erstellung der Planunterlagen für die verkehrsrechtliche Anordnung durchführen.
Anfallende Gebühren 'für die VAO sind in die Position einzukalkulieren und werden nicht gesondert Vergütet.'
Menge: 1,000 Psch

**01.02.0020 Verkehrssich. läng. Dauer vorhalten wie Vorposition**
StL-Nr. 2110511010
Verkehrssicherung längerer Dauer vorhalten, warten, instand setzen und betreiben. Vorübergehende Verkehrssicherungsmaßnahmen durchführen. Die Kontrolle der Verkehrssicherung wird gesondert vergütet.
Verkehrssicherung wie in Vorposition beschrieben.
Menge: 183,000 d

**01.02.0030 Verkehrssich. läng. Dauer abbauen in Kraft setzen**
*** Pauschalposition
StL-Nr. 211051200200
Verkehrssicherung an Arbeitsstellen längerer Dauer abbauen. Vorübergehende Verkehrssicherungsmaßnahmen
durchführen. Vorübergehende Markierung entfernen,
transportable Lichtsignalanlage, bauliches Leitelement,
mobile Stauwarnanlage, LED-Anzeigetafel und transportable Schutzeinrichtung abbauen werden gesondert
vergütet.
Vorhandene Verkehrsschilder nach Unterlagen des AG wieder in Kraft setzen.
Menge: 1,000 Psch

**01.02.0040 Kontrolle d. Verkehrss. an Arb.st. 'Kontrolle' 'Doku'**
StL-Nr. 2110590599
Kontrolle der Verkehrssicherung an Arbeitsstellen
einschließlich temporärer Verkehrsschilder,
vorübergehender Markierungen, transportabler Lichtsignalanlagen, baulicher Leitelemente und transportabler
Schutzeinrichtungen gemäß ZTV-SA durchführen. Die Kontrolle ist unmittelbar nach deren Durchführung zu erfassen und zu dokumentieren. Arbeits- und Hilfsmittel
sind vom AN zu stellen und dem AG jederzeit zugänglich
zu machen. Die Kontrolle der Umleitungsstrecke wird gesondert vergütet.
Kontrolle 'zweimal täglich, an arbeitsfreien Tagen einmal täglich und unmittelbar nach Unwetter, Sturm oder dgl.'
Dokumentation der Kontrolle 'duch schriftliche oder elektronische Erfassung nach Wahl den AN.'
Menge: 183,000 d

**01.02.0050 Kontrolle d. Verkehrss. a. Uml.str. 'Kontrolle' 'Doku'**
StL-Nr. 2110591099
Kontrolle der temporären Verkehrsschilder, vorübergehenden Markierungen, transportablen Lichtsignalanlagen,
baulichen Leitelemente und transportablen Schutzeinrichtungen auf Umleitungsstrecke gemäß ZTV-SA durchführen. Die Kontrolle ist unmittelbar nach deren Durchführung zu erfassen und zu dokumentieren. Arbeits- und
Hilfsmittel sind vom AN zu stellen und dem AG jederzeit
zugänglich zu machen.
Kontrolle 'zweimal täglich, an arbeitsfreien Tagen einmal täglich und unmittelbar nach Unwetter, Sturm oder dgl.'
Dokumentation der Kontrolle 'durch schriftliche oder elektronische Erfassung nach Wahl des AN.'
Menge: 183,000 d

#### Titel 01.03 Landschaftsbauarbeiten

**01.03.0010 Schutzzaun f.Pflanzenbestand herst. um Gehölzbestand Unterlagen AG Höhe 1,50 m Bretter mind.24mm Zaun Verwert. AN**
StL-Nr. 21107002312301
Schutzzaun für Pflanzenbestand, einschließlich der erforderlichen Verstrebungen, zur Verhinderung von
Schäden im Wurzelbereich vor Beginn der Bauarbeiten
herstellen und während der Bauzeit vor- und unterhalten.
Schutzzaun um Gehölzbestand.
Verlauf nach Unterlagen des AG.
Zaunhöhe = 1,50 m.
Zaun = Bretter unbesäumt, mind. 24 mm dick, Zwischenabstand max. 20 cm.
Schutzzaun nach Beendigung der Bauarbeiten abbauen und
nach Wahl des AN verwerten.
Menge: 430,000 m

**01.03.0020 Schutz für Baumstamm herstellen StU ü. 50-100 cm Polst. Wahl AN Brett 24 mm Höhe mind. 2,50m Schutz Verwert.AN**
StL-Nr. 21107004231201
Schutz für Baumstamm durch Mantel mit Polsterung herstellen und während der Bauzeit vor- und unterhalten.
Der Mantel darf den Baumstamm und die Wurzelanläufe
nicht berühren.
Stammumfang über 50 bis 100 cm.
Polsterung des Stammes nach Wahl des AN.
Mantel aus Brettern, 24 mm dick, lückenlos befestigen.
Mantelhöhe mindestens 2,50 m.
Schutz nach Beendigung der Bauarbeiten abbauen und nach
Wahl des AN verwerten.
Menge: 4,000 St

**01.03.0030 Schutz f. Baumwurzelbereich herst. 30 cm Kiess. 0/32 Schutz entfernen**
StL-Nr. 2110700611
Schutz für Baumwurzelbereich, zum Schutz vor Verdichtung, nach Unterlagen des AG herstellen und während der
Bauzeit unterhalten. Pflanzendecken, Laub und sonstige
organische Stoffe von der Oberfläche des Wurzelbereichs
vorher entfernen und nach Wahl des AN verwerten.
Schutzschicht aufbringen und mit Stahlplatten, Baggermatratze oder dgl. Verrutsch sicher abdecken. Un-
geschützten Baumwurzelbereich nicht befahren
und belasten.
Schutzschicht = 30 cm Kiessand 0/32 mm auf Trennvlies
mind. 300 g/m2.
Schutz nach Beendigung der Bauarbeiten entfernen. O-
berfläche von Hand lockern.
Menge: 20,000 m2

#### Titel 01.04 Fahrbahnmarkierung

**01.04.0010 Längsmarkierung Typ II herstellen durchg.Fb.begr. Breite 0,12 m ohne Vormarkier. einkomp. Farbe mind. P 6 grobstr. Decke**
StL-Nr. 2113150511210011
Längsmarkierung Typ II einschl. evtl.
Sperrflächenumrandung als endgültige Markierung herstellen. Abgerechnet wird der markierte Strich, bei
Doppelstrichen zwei Striche.
Durchgehend als Fahrbahnbegrenzung.
Strichbreite = 0,12 m.
Strich ohne Vormarkierung.
Markierungssystem aus einkomponentiger lösemittelarmer
Farbe (High-Solid).
Verkehrsklasse mindestens P 6.
Markierung auf grobstrukturierter Asphaltdeckschicht.
Menge: 330,000 m

#### Titel 01.05 Entsorgung

*Hinweis: Hinweis zu gelagerten Boden laden*
Die nachfolgende Position beinhaltet lediglich die Leistung des Ladens auf einen LKW Dritter. Das Laden erfolgt in mehreren Abschnitten je nach Bodenanfall. Die Entsorgung / Verwertung wird seperat vergeben und ist nicht Leistung dieses Leistungsverzeichnisses. Zu Laden ist der im Baufeld ausgebaute und auf der Bereitstellungfläche zwischengelagerte Bodenaushub.  Der AN hat den vom AG beauftrageten Geologen bei der Deklarationsanalyse durch entsprechende Maschinen zu unterstützen. Sämtliche Kosten hierfür sind in die entsprechende Positionen einzkalkulieren.

**01.05.0010 Boden von Zwi.lager laden, fördern und LKW beladen**
Boden von Zwischenlager nach Unterlagen des AG laden, fördern und LKW einer vom AG beauftragten Firma beladen. Abgerechnet wird nach Wiegescheinen.
Menge: 2000,000 to

**01.05.0020 N.gefährl. Abfall aus Abbruch ent. 'Abfall' Entsorgung AN Gebühr einrechn. 'Abgerechnet'**
StL-Nr. 12102109911099
Nicht gefährlichen Abfall aus Abbruch laden, fördern
und entsorgen. Schadstoffbelastung nach Unterlagen des
AG.
Abfall '= Naturstein (Bauwerk).'
Entsorgung nach Wahl des AN.
Gebühren der Abfallentsorgung sind einzurechnen.
Abgerechnet 'wird nach örtlichem Aufmaß.'
Menge: 60,000 m3

*Hinweis: Hinweis zu Haufwerke abdecken*
Die Haufwerke sind gem. Baubeschreibung entsprechend abzudecken. Die Folie ist vom AN zur Deklarationsanalyse kurzzeitig nach Angabe Geologe AG abzudecken. Die Folie geht nach Beendigung der Maßnahme in Eigentum AN über. Sämtliche Kosten hierfür sind in die ensprechende Position einzukalkulieren.

**01.05.0030 Oberflächenschutz Aushub**
Oberflächenschutz gegen Witterungseinfluss und gegen Durchfeuchtung mit stabiler Folie einschließlich Befestigung etc. nach Wahl des AN herstellen, vorhalten, warten und abbauen. Folie nach Beendigung der Baumaßnahme in Eigentum AN übernehmen und einer Entsorgung nach Wahl des AN zuführen.
Menge: 1000,000 m2

### Bereich 02 Ingenieurbau / Durchlass

#### Titel 02.06 Erdbau

*Hinweis: Vorbemerkungen*
1. Allgemeines
1.1 In Waldstrecken ist der Waldboden mit der darüberliegenden, durchwurzelten Oberbodenschicht erst abzuheben und seitlich zu lagern, wenn Bäume, Unterholz, Astwerk, Rinden und die Wurzelstöcke entfernt sind.
2. Nebenleistungen, Besondere Leistungen
Die nachfolgend aufgeführten Leistungen gehören zum
Leistungsumfang:
2.1 Das Beseitigen am Boden liegender Äste beim Roden in geschlossenem Bestand.
3. Abrechnung
3.1 Der Stammdurchmesser von Bäumen ist der mittlere Durchmesser, gemessen 1 m über dem Boden.
3.2 Der Durchmesser von Wurzelstöcken ist der mittlere Durchmesser der Schnittfläche.
3.3 Die gerodete Fläche wird durch die Außenränder des Bestandes auf der Bodenoberfläche begrenzt.
Das Aufmaß wird vor der Rodung durchgeführt.

*Hinweis: Vorbemerkungen*
1. Allgemeines
2. Nebenleistungen, Besondere Leistungen
Die nachfolgend aufgeführten Leistungen gehören zum
Leistungsumfang:
2.1 Das Fördern des Oberbodens innerhalb der Baustelle unabhängig von der Länge der Förderwege.
3. Abrechnung
3.1 Oberbodenlieferung:
Die Mengenermittlung erfolgt durch Aufmaß des Oberbodens auf dem Fahrzeug an der Einbaustelle.

*Hinweis: Vorbemerkungen*
1. Allgemeines
1.1 Boden, Einbauklassen und Zuordnungswerte (Z0, Z1.1, Z1.2, Z2) werden nach den Technischen Regeln der Mitteilungen der Länderarbeitsgemeinschaft Abfall (LAGA) 20 sowie den Anforderungen an die Verfüllung von Gruben und Brüchen sowie Tagebauen in der aktuellen Fassung (geänderte Anlage 2 Stand 11.05.2018) definiert. https://www.stmuv.bayern.de/themen/wasserwirtschaft/
grundwasser/doc/verfuell.pdf. Die Verwertungsklassen RW1 bzw. RW2 werden in der ZTV wwG-StB BY05 definiert.
1.2 Sofern in der Leistungsbeschreibung nichts anderes angegeben ist, ist bei der Verwendung von Geokunststoffen von einer vorgesehenen Nutzungsdauer von 100 Jahren auszugehen.
1.3 Als Prüfmethode für die Verdichtungskennwerte im Bereich Erdbau wird die Methode M3 festgelegt, sofern in der Leistungsbeschreibung nichts anderes angegeben wird.
2. Nebenleistungen, Besondere Leistungen
Die nachfolgend aufgeführten Leistungen gehören
zum Leistungsumfang
2.1 Das Zwischenlagern des Bodens, soweit es nicht vom AG angeordnet wird.
2.2 Wenn das Herstellen von Einbauten und/oder Bauwerken im Leistungsumfang des AN enthalten ist, gehören alle dadurch verursachten Erschwernisse zum Leistungsumfang.
3. Abrechnung
3.1 Die Mengenermittlung erfolgt, soweit nachstehend nicht anders geregelt, im Abtrag.
Erfolgt die Abrechnung ausnahmsweise im Auftrag, so wird der durch die Verdichtung des Dammuntergrundes bedingte Mehrverbrauch an Schüttmassen nicht gesondert vergütet, wenn in der Leistungsbeschreibung nichts anderes angegeben ist.
3.2 Die Mengenermittlung von Schüttmaterial aus Seitenentnahmen wird wie folgt durchgeführt:
Die Menge des Gesamtauftrages in verdichtetem Zustand abzüglich der Menge des wiedereingebauten Abtragsmaterials und der Menge des Liefermaterials ergibt die Menge des Schüttmaterials.
3.3 Das Erstellen des Planums wird nur einmal vergütet, auch wenn der Bereich des Planums in mehreren Positionen enthalten ist (z.B. Aushub und Bodenverbesserung).

*Hinweis: Vorbemerkung Holz- und Rodungsarbeiten*
Die Holzungsarbeiten wurden bereits im Vorfeld durch den AG bis Ende Februar 2026 durchgeführt.
Mit Neuaustrieb bis zum Baubeginn ist zu rechnen und in die jeweilige Position einzukalkulieren.
Die Rodung sämtlicher Wurzelstöcke von Hecken, Buschwerk und Bäumen einschl. ggf. vorhandener Stockausschläge erfolgt durch den AN.
Verbliebene Einzelbäume und Sträucher im Baufeld bzw. sonstigen Bereichen sind nur nach Absprache mit dem AG zu fällen und die Wurzelstöcke zu roden.

**02.06.0010 Fläche säubern**
Flächen von Astwerk, Rinden etc. und sonstigem Unrat säubern, auf Flächen, die von Dritten geholzt wurden.
Material und Müll sammeln, in Eigentum des AN übernehmen und einer Entsorgung nach Wahl des AN zuführen.
Menge: 0,25 m³/m²
Flächen in der Ebene und in Böschungen bis 1:1,5.
Menge: 180,000 m2

**02.06.0020 Abgeholzte Fläche roden**
Abgeholzte Fläche roden.
Wurzelstöcke aller Durchmesser, Flächen von Strauch- und Baumbestand sowie von sonstigem Aufwuchs bis zu 0,10 m.
Durchmesser, 1,00 m über dem Erdboden gemessen, räumen.
Neigung der Rodungsfläche in Böschungen bis 1:1,5.
Wurzelstöcke häckseln bzw. verspanen (Spangröße des Häckselgutes max. 10 cm) und der Verwertung nach Wahl des AN zuführen.
Schlagabraum häckseln bzw. verspanen (Spangröße des Häckselgutes max. 10 cm) und der Verwertung nach Wahl des AN zuführen.
Menge: 40,000 m2

**02.06.0030 Wurzelstöcke roden DU über 0,1-0,3 m verfüll/Baust.AN Wst.Verw. AN**
StL-Nr. 241060201021
Wurzelstöcke roden. Gemessen wird der Durchmesser der
Schnittstelle des Wurzelstocks vor dem Roden.
Durchmesser über 0,10 bis 0,30 m.
Wurzellöcher mit Baustoff nach Unterlagen des AG verfüllen. Baustoff liefern. Einbaudokumentation nach
Unterlagen des AG übergeben.
Wurzelstöcke nach Wahl des AN verwerten.
Menge: 3,000 St

**02.06.0040 Wurzelstöcke roden DU über 0,3-0,5 m verfüll/Baust.AN Wst.Verw. AN**
StL-Nr. 241060202021
Wurzelstöcke roden. Gemessen wird der Durchmesser der
Schnittstelle des Wurzelstocks vor dem Roden.
Durchmesser über 0,30 bis 0,50 m.
Wurzellöcher mit Baustoff nach Unterlagen des AG verfüllen. Baustoff liefern. Einbaudokumentation nach
Unterlagen des AG übergeben.
Wurzelstöcke nach Wahl des AN verwerten.
Menge: 1,000 St

**02.06.0050 Oberboden abtragen und lagern 'Homogenbereich' 'Neigung' Abtr.über 10-30cm Oberbod.a.lagern Abrechnung Abtrag**
StL-Nr. 24106110992201
Oberboden ggf. einschließlich Vegetationsdecke abtragen
und lagern. Oberboden in regelmäßig geformten Mieten
locker aufsetzen. Ansaat und Mähen einer Decksaat werden gesondert vergütet. Beschreibung der Homogenbereiche nach Unterlagen des AG.
Homogenbereich 'O.'
Neigung der Abtragsfläche 'ebene Fläche und Böschungen bis 1:1,5.'
Dicke des Abtrages über 10 bis 30 cm.
Oberboden fördern und außerhalb der Baustelle auf
Flächen nach Unterlagen des AG lagern.
Abrechnung nach Abtragsprofilen.
Menge: 38,000 m3

**02.06.0060 Oberboden des AG aufbereiten 'Oberboden' 'Aufberreiten' Siebr.Eigent.AN**
StL-Nr. 229061269901
Oberboden des AG aufbereiten und lagern. Abgerechnet
wird der Oberboden vor der Aufbereitung.
Oberboden 'auf Fläche des AG gelagert.'
Aufbereiten durch 'Absieben, Siebgröße 20 mm x 20 mm.'
Siebrückstand in das Eigentum des AN übernehmen und
einer Verwertung nach Wahl des AN zuführen.
Menge: 38,000 m3

**02.06.0070 Gelagerten Oberboden AG andecken 'Andeckung' Andeck. ü.15-25cm Boden n.Unterl.AG**
StL-Nr. 229061160932
Gelagerten Oberboden des AG profilgerecht lösen,
laden, fördern und andecken. Homogenbereiche nach
Unterlagen des AG. Abgerechnet werden die angedeckten
Flächen.
Andeckung 'ebene Fläche und Böschungen 1:1,5.'
Dicke der Andeckung über 15 bis 25 cm.
Oberboden außerhalb der Baustelle auf
Bereitstellungsflächen nach Unterlagen des AG
aufnehmen und fördern.
Menge: 38,000 m3

**02.06.0080 Anlandungen abtragen und lagern**
Anlandungen abtragen und lagern und gegen Austrocknung schützen.
Anlandungen fördern und außerhalb der Baustelle auf
Flächen nach Unterlagen des AG lagern.
Abrechnung nach Abtragsprofilen.
Menge: 62,000 m3

**02.06.0090 Gelagerte Anlandungen AG andecken**
Gelagerten Anlandungen des AG profilgerecht lösen, laden, fördern und nach Festlegung durch den AG andecken.
Anlandungen außerhalb der Baustelle auf
Flächen nach Unterlagen des AG aufnehmen und fördern.
Menge: 6,000 m3

**02.06.0100 Sohlbef. aus Natur- steinen in einer Schüttl. herst.**
Sohlbefestigung aus Natursteinen in einer Schüttlage im Bachbett auf Wellstahlprofil herstellen.
Das Steinmaterial lose einbringen, profilgerecht abgleichen nach Unterlagen des AG.
Breite der Sohlbefestigung cm '180 - 240'
Dicke der Sohlbefestigung cm 'ca. 35'
Material 'Kiesmischung: Korngröße 16/32 (50%) und Korngröße 32/64 (50%)'
Menge: 14,000 m3

**02.06.0110 Boden liefern, in Baugrube einbauen**
Baustoff zum Verfüllen der Baugrube liefern, einbauen in Untergrund statisch einwalzen und verdichten.
Material 'Grobschotter bzw. Kleinfelslage, Körnung 0-100 mm bis 0-200 mm'
Schichtdicke: 20 cm
Baugrube für Bauwerk.
Baustoff nach Unterlagen des AG liefern. Einbaudokumentation nach Unterlagen des AG übergeben.
Baustoff für Einbau in Wasserschutzgebieten nach Unterlagen des AG geeignet.
Abgerechnet wird nach Einbauprofilen.
Menge: 18,000 m3

**02.06.0120 Baustoff für Bodenaustausch einb. 'Baustoff' Baustoff liefern Wasserschutzgeb. Abrechng. Auftrag**
StL-Nr. 241063309111
Baustoff für Bodenaustausch profilgerecht
einbauen und verdichten einschließlich ggf. erforderlicher Wasserzugabe. Boden bzw. Fels lösen und verwerten
wird gesondert vergütet.
Baustoff 'klassifiziertes Mineralgemisch (Schotter der Körnung 0/56 mm) unter Ausgleichsschicht. Verdichung auf min. 100% der einfachen Proctordichte.'
Baustoff nach Unterlagen des AG liefern. Einbaudokumentation nach Unterlagen des AG übergeben.
Baustoff für Einbau in Wasserschutzgebieten nach Unterlagen des AG geeignet.
Abrechnung nach Auftragsprofilen
Menge: 62,000 m3

**02.06.0130 Baustoff für Bodenaustausch einb. 'Baustoff' Baustoff liefern Wasserschutzgeb. Abrechng. Auftrag**
StL-Nr. 241063309111
Baustoff für Bodenaustausch profilgerecht
einbauen und verdichten einschließlich ggf. erforderlicher Wasserzugabe. Boden bzw. Fels lösen und verwerten
wird gesondert vergütet.
Baustoff 'Baustoffgemisch 0/32 für Frostschutzschichten mit einem maximalen Größtkorn von 32 mm für Ausgleichsschicht unter Bauwerkssohle. Verdichung auf min. 100% der einfachen Proctordichte.'
Baustoff nach Unterlagen des AG liefern. Einbaudokumentation nach Unterlagen des AG übergeben.
Baustoff für Einbau in Wasserschutzgebieten nach Unterlagen des AG geeignet.
Abrechnung nach Auftragsprofilen
Menge: 36,000 m3

*Hinweis: Hinterfüllbereich vom Bauwerk*

*Hinweis: Hinweis zu nachf. Pos.*
Der Aufwand und die Erschwernisse für den Einbau der Hinterfüllung im Bereich der Fundamente sind in die Einheitspreise einzurechnen.

**02.06.0140 Hohlräume an Bauwerken verfüllen Beton C 12/15**
StL-Nr. 2410662302
Hohlräume (schwer zugängliche Hinterfüllbereiche), die
hinter, zwischen und unter Bauwerksteilen liegen und in
denen das übliche Verfüllungsmaterial nicht ausreichend
verdichtet werden kann, verfüllen.
Verfüllstoff = Beton C 12/15.
Menge: 5,000 m3

**02.06.0150 Baustoff liefern und einbauen Baust.Unterl.AG Wasserschutzgeb. 'Einbaustelle' Abrechng. Auftrag**
StL-Nr. 24106243119001
Geeigneten Baustoff liefern, in Auftragsbereichen profilgerecht einbauen und verdichten.
Baustoff nach Unterlagen des AG. Einbaudokumentation
nach Unterlagen des AG übergeben.
Baustoff für Einbau in Wasserschutzgebieten nach Unterlagen des AG geeignet.
Einbaustelle 'Hinterfüllbereich (Frostschutzbereich) des neuen Wellstahlbauwerks bzw. bestehende Baugrube (ohne bauzeitliche Gewässerführung) nach Abbruch des alten Bauwerkes, Hinterfüllung gemäß ZTV-ING. Verdichung auf min. 98% der einfachen Proctordichte.'
Abrechnung nach Auftragsprofilen.
Menge: 66,000 m3

**02.06.0160 Baustoff liefern und einbauen Baust.Unterl.AG Wasserschutzgeb. 'Einbaustelle' Abrechng. Auftrag**
StL-Nr. 24106243119001
Geeigneten Baustoff liefern, in Auftragsbereichen profilgerecht einbauen und verdichten.
Baustoff nach Unterlagen des AG. Einbaudokumentation
nach Unterlagen des AG übergeben.
Baustoff für Einbau in Wasserschutzgebieten nach Unterlagen des AG geeignet.
Einbaustelle 'Hinterfüllbereich (Regelbereich) des neuen Wellstahlbauwerks bzw. bestehende Baugrube (ohne bauzeitliche Gewässerführung) nach Abbruch des alten Bauwerkes, Hinterfüllung gemäß ZTV-ING. Verdichung auf min. 98% der einfachen Proctordichte.'
Abrechnung nach Auftragsprofilen.
Menge: 168,000 m3

**02.06.0170 Baustoff liefern und einbauen Baust.Unterl.AG Wasserschutzgeb. 'Einbaustelle' Abrechng. Auftrag**
StL-Nr. 24106243119001
Geeigneten Baustoff liefern, in Auftragsbereichen profilgerecht einbauen und verdichten.
Baustoff nach Unterlagen des AG. Einbaudokumentation
nach Unterlagen des AG übergeben.
Baustoff für Einbau in Wasserschutzgebieten nach Unterlagen des AG geeignet.
Einbaustelle 'Hinterfüllbereich (Randbereich) / Böschungsbereich mit grobkörnige Böden nach ZTV E-StB, Abschnitt 10.2.3. Verdichung auf min. 98% der einfachen Proctordichte.'
Abrechnung nach Auftragsprofilen.
Menge: 20,000 m3

**02.06.0180 Boden AG als BW-Hinterfüllung einb. 'Hinterfüllung' 'Boden' Abrechng. Auftrag**
StL-Nr. 241066039902
Boden des AG als Bauwerkshinterfüllung profilgerecht
einbauen und verdichten einschließlich ggf. erforderlicher Wasserzugabe.
Hinterfüllung für 'Wellstahldurchlass.'
Boden 'von Bereitstellungsfläche nach Unterlage des AG aufnehmen und fördern.'
Abrechnung nach Auftragsprofilen.
Menge: 75,000 m3

**02.06.0190 Zulage Ausrundung Böschungen Dammfuß Ausr. Unterl. AG**
StL-Nr. 2290623121
Zulage zu Erdarbeiten für das Herstellen der
Ausrundung an der Oberkante von Einschnittsböschungen
bzw. am Dammfuß.
Ausrundung am Dammfuß.
Ausrundung nach Unterlagen des AG.
Menge: 14,000 m

#### Titel 02.08 Baugruben, Leitungsgräben

*Hinweis: Vorbemerkungen*
1. Allgemeines
1.1 Die Boden- und Untergrundverhältnisse sind in den Unterlagen des AG angegeben. Diese Unterlagen gelten nur für die Aufschlussstellen und die ausgeschriebene Gründungsart. Aus der Verwertung der Unterlagen für eine Änderung der Bauwerksgründung nach Art und Lage sowie für die Gründung von Baubehelfen kann der AN dem AG gegenüber keine Ansprüche ableiten.
1.2 Boden, Einbauklassen und Zuordnungswerte (Z0, Z1.1, Z1.2, Z2) werden nach den Technischen Regeln der Mitteilung der Länderarbeitsgemeinschaft Abfall (LAGA) 20 sowie den Anforderungen an die Verfüllung von Gruben und Brüchen sowie Tagebauen In der Fassung vom 09.12.2005 definiert.
http://www.stmug.bayern.de/umwelt/wasserwirtschaft/grundwasser/doc/verfuell.pdf. Die Verwertungsklassen RW1 bzw. RW 2 werden in der ZTV wwG-StB BY 05 definiert.
2. Nebenleistungen, Besondere Leistungen
Die nachfolgend aufgeführten Leistungen gehören zum Leistungsumfang:
2.1 Das Zwischenlagern des Bodens, soweit es nicht vom AG angeordnet wird.
3. Abrechnung
3.1 Die Abrechnungstiefe bei Baugruben geht von OK Gelände aus. Die Abrechnungstiefe bei Boden zwischen Pfahlköpfen lösen geht von OK Pfahlkopfplatte aus.
3.2 Die Abrechnungstiefe für den Leitungsgrabenaushub ist für jeden Grabenabschnitt jeweils die planmäßige Grabentiefe nach DIN EN 1610. Sofern in der Leistungsposition keine andere Angabe gemacht wird, ist die Abrechnungstiefe für den Leitungsgrabenaushub in Dämmen, die im gleichen Auftrag hergestellt werden, die Dicke der Leitungszone zuzüglich der nach Angaben des Rohrherstellers statisch erforderlichen Überdeckung.
3.3 Die Abrechnungstiefe für die Leitungsgrabenverfüllung ist für jeden Grabenabschnitt die jeweilige Grabentiefe nach DIN EN 1610 abzüglich der Dicke der Leitungszone. Sofern in der Leistungsposition keine andere Angabe gemacht wird, ist die Abrechnungstiefe für die Leitungsgrabenverfüllung in Dämmen, die im gleichen Auftrag hergestellt werden, die nach Angaben des Rohrherstellers statisch erforderliche Überdeckung abzüglich der Dicke der Abdeckung.
3.4 Die Abrechnungsbreite für Leitungsgräben mit Rohrleitungen ist die Mindestgrabenbreite nach DIN EN 1610, Tab. 1 und Tab. 2. Maßgeblich für die Abrechnung ist der jeweils größere Wert aus den Tabellen, sofern in der Position nichts anderes angegeben ist. Ein ggf. vorhandener Verbau ist bei der Ermittlung der Abrechnungsbreite nicht zu berücksichtigen.
3.5 Für Leitungsgräben mit Rohrleitung ist die Abrechnungslänge die tatsächliche Länge der Rohrleitung. Die Abrechnungslänge der Rohrleitung ist von diesen Regelungen nicht betroffen.
Ergänzend gilt folgendes:
- Zweigt die Rohrleitung außerhalb von Schächten von neu herzustellenden Leitungen, deren Leitungsgraben noch nicht verfüllt ist, ab, wird von der Achse Hauptrohr gemessen.
- Zweigt die Rohrleitung außerhalb von Schächten von Leitungen ab, deren Leitungsgraben bereits verfüllt ist, ab, wird zur Herstellung des Anschlusses der Abrechnungslänge 1,00 m unabhängig vom Durchmesser des Hauptrohres zugeschlagen, sofern die Verfüllung vom AG veranlasst ist.
- Zweigt die Rohrleitung außerhalb von Schächten von bestehenden Leitungen ab, wird zur Herstellung des Anschlusses der Abrechnungslänge 1,00 m unabhängig vom Durchmesser des Hauptrohres zugeschlagen.
- Beginnt die Rohrleitung an einem neu herzustellenden Straßenablauf, wird der Abrechnungslänge der Außendurchmessers des Straßenablaufs zugeschlagen.
- Beginnt oder endet die Rohrleitung an einem bestehenden Schacht, wird der Abrechnungslänge 0,5 m zugeschlagen.
- Endet die Rohrleitung an einem Haus oder sonstigen, nicht zum Rohrleitungsgraben zählenden baulichen Anlagen, so wird bis Außenkante der Einführung gemessen.
Wenn die Erdarbeiten für die Schächte nicht gesondert vergütet werden, gilt ergänzend folgendes:
- Bei Zwischenschächten im Zuge der Rohrleitung wird der Außendurchmesser der Schächte der Abrechnungslänge zugeschlagen.
- Beginnt oder endet die Rohrleitung an einem neu herzustellenden Schacht, wird der Abrechnungslänge der Außendurchmesser des Schachtes und zusätzlich 0,5 m zugeschlagen.
- Der Außendurchmesser des Schachtes wird je Schacht nur einmal vergütet. Er wird dem Leitungsgraben zugeschlagen, in dem das Rohr mit dem größten Durchmesser eingebaut wird.

*Hinweis: Hinweis zu nachfolgenden Positionen*
Die Kosten, Erschwernnisse und Mehraufwendungen auf Grund der Schadstoffbelastung sind in die einzelnen Positionen einzurechnen.
Der Aushub ist haufwerksweise getrennt nach Homogenbereichen auf Bereitstellungsflächen des AN zu lagern. Der Aushub ist vor Durchfeuchtung zu schützen.
Diese Erschwernisse und Mehraufwendungen sind in die
Positionen einzurechnen.

**02.08.0010 Baugrube herstellen 'Homogenbereich' 'Baugrube' Tiefe >3,00-5,00m BM-F0* Aushub Zwischl.AG**
StL-Nr. 24108107994330
Baugrube nach Unterlagen des AG herstellen.
Beschreibung der Homogenbereiche nach Unterlagen des
AG. Verbau wird gesondert vergütet.
Homogenbereiche 'EA A2 (Schicht 1c: Auffüllung).'
Baugrube 'für gesamtes Bauwerk (ohne Bachumleitung).'
Baugrubentiefe über 3,00 bis 5,00 m.
Materialwerte nach EBV = BM-F0*
Aushub zum Zwischenlager nach Unterlagen des AG
fördern.
Menge: 76,000 m3

**02.08.0020 Baugrube herstellen 'Homogenbereich' 'Baugrube' Tiefe >3,00-5,00m 'Materialklasse' Aushub Zwischl.AG**
StL-Nr. 24108107994930
Baugrube nach Unterlagen des AG herstellen.
Beschreibung der Homogenbereiche nach Unterlagen des
AG. Verbau wird gesondert vergütet.
Homogenbereiche 'EA B1 (Schicht 2: Auelehm).'
Baugrube 'für gesamtes Bauwerk einschl. Bodenaustausch (ohne Bachumleitung).'
Baugrubentiefe über 3,00 bis 5,00 m.
Materialklasse 'nach EBV = BM-0-L.'
Aushub zum Zwischenlager nach Unterlagen des AG
fördern.
Menge: 238,000 m3

*Hinweis: Hinweis zu nachfolgenden Positionen*
Der Aufwand und die Erschwernisse für den Aushub für den
Kolkschutz im Bereich vom Wasser sind in den Einheitspreis
einzurechnen.

**02.08.0030 Baugrube herstellen 'Homogenbereich' 'Baugrube' 'Baugrubentiefe' 'Materialklasse' Aushub Zwischl.AG**
StL-Nr. 24108107999930
Baugrube nach Unterlagen des AG herstellen.
Beschreibung der Homogenbereiche nach Unterlagen des
AG. Verbau wird gesondert vergütet.
Homogenbereiche 'EA B1 (Schicht 2: Auelehm).'
Baugrube 'für Kolkschutz.'
Baugrubentiefe 'nach Unterlagen des AG.'
Materialklasse 'nach EBV = BM-0-L.'
Aushub zum Zwischenlager nach Unterlagen des AG
fördern.
Menge: 4,000 m3

**02.08.0040 Böschungsoberflächen schützen**
Böschungsoberflächen gegen zufließendes Oberflächenwasser und gegen Durchfeuchtung mit stabiler Folie einschließlich Befestigung etc. nach Wahl des AN sichern.
Bei Verfüllen rückbauen und nach Wahl des AN verwerten.
Menge: 185,000 m2

#### Titel 02.09 Wasserhaltung

*Hinweis: Vorbemerkungen*
1. Allgemeines
Die Boden- und Untergrundverhältnisse sind in den Unterlagen des AG angegeben. Diese Unterlagen gelten nur für die Aufschlussstellen.
2. Nebenleistungen, Besondere Leistungen
Die nachfolgend aufgeführten Leistungen gehören zum Leistungsumfang:
2.1 Herstellung, Vorhaltung und Abbau eines Stromanschlusses oder Stromaggregates für die Pumpen.
2.2 Nachweis der Betriebsstunden bei Pumpen/Pumpenanlagen, Wasserhaltungsanlagen und Notstromaggregaten.

*Hinweis: Hinweis zu Positionen Wasserhaltung:*
Alle Aufwendungen wie geeignete Beprobung des abzuleitenden Wassers etc. sind in die nachfolgenden Positionen Wasserhaltungsanlagen herstellen und Absetzanlagen einzurechnen.
Das Wasser ist vor Einleitung in die Vorflut über ein ausreichend großes Becken (mind. 2 m tief und Fläche mind. 0,4-mal Volumenstrom der max. Förderleistung der Pumpen) zu führen.
Es ist sicherzustellen, dass für mineralische, absetzbare Stoffe ein Wert von 0,5ml/l (im Imhoff-Trichter nach 30 Minuten Absetzzeit) nicht überschritten wird.
Die Einhaltung der Grenzwerte ist vom AN zu überprüfen und die Ergebnisse entsprechend zu protokollieren. Diese Aufwendungen sind in die entsprechenden Einheitspreise einzurechnen.

**02.09.0010 Einfache Pumpenanlage einrichten 'Baugrube' FD bis 10 m3/h Höhe bis 5,0 m 'Ableitung' 'Entfernung' Sumpf verfüllen**
StL-Nr. 2110910191109901
Einfache Pumpenanlage für offene Wasserhaltung zum Trockenlegen und Freihalten der Baugrube von Wasser sowie
zum Ableiten des geförderten Wassers einrichten. Pumpensumpf nach Wahl des AN herstellen. Der Einsatz umfasst das betriebsbereite Aufbauen innerhalb einer Baugrube, das Abbauen sowie das Herstellen und Beseitigen
der Ableitung zum Vorfluter nach Unterlagen des AG.
Vorhalten und Betreiben werden gesondert vergütet.
Baugrube 'Bauwerk.'
Förderdurchfluss bis 10 m3/h.
Förderhöhe bis 5,00 m.
Ableitung 'nach Wahl des AN mittels Schlauch- oder Rohrleitung über Absetzbecken herstellen.'
Entfernung 'zum Absetzbecken bis 50 m.
Wasserfassung nach Wahl des AN.'
Pumpensumpf verfüllen.
Menge: 2,000 St

**02.09.0020 Einfache Pumpenanlage vorhalten 'Baugrube'**
StL-Nr. 211091059000
Einfache Pumpenanlage für offene Wasserhaltung einschließlich Pumpensumpf und Ableitung zum Vorfluter
betriebsbereit vorhalten.
Abgerechnet wird nach Kalendertagen.
Baugrube 'Bauwerk.'
Menge: 120,000 d

**02.09.0030 Einfache Pumpenanlage betreiben 'Baugrube'**
StL-Nr. 211091099000
Einfache Pumpenanlage für offene Wasserhaltung betreiben.
Abgerechnet wird nach Kalendertagen.
Baugrube 'Bauwerk.'
Menge: 120,000 d

**02.09.0040 Absetzanlage**
An- und Abtransport, Auf- und Abbau von Absetzanlagen (als Container) mit Ableitung in Gräben (Vorflut) im Bereich des Baufeldes.
Größe und Anzahl der Absetzanlagenbecken entsprechend Erfordernissen nach Wahl des AN jedoch mindestens drei hintereinander geschaltete 5m³-Container.
Menge: 1,000 St

**02.09.0050 Absetzanlage vorhalten**
Absetzanlagen wie in Vorposition beschrieben vorhalten.
Der Einheitspreis gilt unabhängig von der Anzahl der abgerechneten Tage.
Menge: 60,000 d

**02.09.0060 Absetzanlagen unterh., betreib, und reinigen**
Absetzanlagen bestehende aus jeweils mindestens drei Containern der "Absetzanlagen" unterhalten, betreiben und reinigen über die gesamte Einsatzzeit.
Menge: 1,000 St

**02.09.0070 Zulage Absetzanlage**
Zulage zu OZ "Absetzanlagen" An- und Abtransport, Auf- und Abbau eines weiteren Containers für die Absetzanlagen nach Wahl des AN mit einem Fassungsvermögen von 5m³-Container.
Menge: 1,000 St

**02.09.0080 Messung Förderdurchfl. durchführen Mess.Ges.u.Einzel Mess. täglich Zähluhr FD bis 10 m3/h**
*** Pauschalposition
StL-Nr. 229094013211
Messung des Förderdurchflusses durchführen und
geförderte Wassermenge berechnen. Erforderliche
Verzeichnisse, Protokolle und grafische Darstellungen
nach Unterlagen des AG fertigen.
Auf- und Abbau sowie betriebsbereites Vorhalten der
Messgeräte und -einrichtungen gehören zum
Leistungsumfang.
Messung und Berechnung für den Gesamt- und
Einzelförderdurchfluss aus allen Pumpen und
Ableitungen.
Messung täglich.
Messung mit Zähluhr.
Förderdurchfluss bis 10 m3/h.
Menge: 1,000 Psch

**02.09.0090 Untersuchung des Wassers 2x arbeitstäglich**
Untersuchung des Wassers auf mineralische, absetzbare Stoffe 2x arbeitstäglich durchführen.
Ein Stück Untersuchung umfasst die Messungen am Vormittag und am Nachmittag.
Die Messungen sind auf der Baustelle zu dokumentieren und dem AG auf Verlangen vorzulegen.
Die Dokumentation ist nach Abschluss der Arbeiten dem AG zu übergeben.
Menge: 45,000 St

**02.09.0100 Bachumleitung herstellen Graben**
*** Pauschalposition
StL-Nr. 2110930101
Bachumleitung herstellen, vorhalten, unterhalten und
beseitigen.
Hydraulische und bautechnische Erfordernisse nach
Unterlagen des AG.
Einschließlich Erdarbeiten und erforderlicher Ab-
sperrdämme.
Umleitung = Graben.
Menge: 1,000 Psch

**02.09.0110 Bachbefestigung (Böschungssicherung) herstellen**
Bachbefestigung in Bachumleitung aus Natursteinen in einer Lage im Bachprofil (Böschung und Anprallbereich) auf gewachsenem oder geschüttetem, verdichtetem Boden nach Angaben des AG zur Böschungssicherung herstellen.
Das Steinmaterial lose einbringen, profilgerecht abgleichen und andrücken.
Material: Muschelkalk-Wasserbausteine (mit Prüfzeugnis/Eignungsnachweis) bruchrauh, formwild (LMB 5/40).
Menge: 55,000 to

**02.09.0120 Bachbefestigung (Böschungssicherung) aufnehmen**
Bachbefestigung in Bachumleitung aus Natursteinen im Bachprofil (Böschung und Anprallbereich) aufnehmen.
Material: Muschelkalk-Wasserbausteine bruchrauh, formwild (LMB 5/40).
Steine nach Wahl des AN verwerten.
Menge: 55,000 to

#### Titel 02.15 Pflasterdecken, Plattenbeläge, Einfassungen

*Hinweis: Vorbemerkungen*
1. Allgemeines
1.1 Zementmörtel muss den Anforderungen der DIN 1045-2 Ziffer 5.3.8 entsprechen. Bei Verwendung des Mörtels als Verbindung von Betonfertigteilen mit Falz darf das Größtkorn der Gesteinskörnung 1 mm - im übrigen höchstens 4 mm - betragen. Die Fugenverbindungsflächen sind vor dem Aufbringen des Mörtels anzufeuchten. Die Fugenfüllung ist an den Sichtseiten glatt zu streichen.
1.2 Für Pflasterbauweisen auf hydraulisch gebundener Bettung mit hydr. gebundener Fugenverfüllung gilt für die Pflastersteine die TL Pflaster.
1.3 Alle Naturwerksteine müssen aus verwitterungsbeständigem Material bestehen. Alle Naturwerksteine müssen auf Tonzwischenlagen, Anwitterung und Rosten geprüft werden. Naturwerksteine aus Basalt sind zusätzich nach DIN 52106 auf Sonnenbrand zu prüfen.
1.4 Der Widerstand gegen Frost-Tausalz-Beanspruchung ist nach DIN EN 1367-6 zu bestimmen.
1.5 Als Befüllmaterialien für die Sichtflächen von Gabionen sind Festgestein bzw. gebrochener oder ungebrochener Kies zu verwenden.
Als Befüllmaterialien für das Restvolumen von Gabionen sind
- Festgestein bzw. gebrochener oder ungebrochener Kies oder
- sortenreine Recycling-Baustoffe, die jeweils nur aus der Stoffgruppe Beton (einschließlich Betonprodukte), aufbereitetem Gleisschotter oder gebrauchtem natürlichen Gesteinsmaterial bestehen, zu verwenden.
2. Nebenleistungen, Besondere Leistungen
Die nachfolgend aufgeführten Leistungen gehören zum Leistungsumfang:
2.1 Das Zuarbeiten oder Schneiden von Betonformsteinen für Sohlbefestigungen.
3. Abrechnung
3.1 Bei Rinnen und Mulden wird nach der längsten Kante abgerechnet.

*Hinweis: Vorbemerkungen*
1. Allgemeines
1.1 Zementmörtel muss den Anforderungen der DIN 1045-2 Ziffer 5.3.8 entsprechen. Bei Verwendung des Mörtels als Verbindung von Betonfertigteilen mit Falz darf das Größtkorn der Gesteinskörnung 1 mm - im übrigen höchstens 4 mm - betragen. Die Fugenverbindungsflächen sind vor dem Aufbringen des Mörtels anzufeuchten. Die Fugenfüllung ist an den Sichtseiten glatt zu streichen.
1.2 Für Pflasterdecken auf hydraulisch gebundener Bettung mit hydraulisch gebundener Fugenfüllung gilt für die Pflastersteine die TL Pflaster.
1.3 Alle Naturwerksteine müssen aus verwitterungsbeständigem Material bestehen. Alle Naturwerksteine müssen auf Tonzwischenlagen, Anwitterung und Rosten
geprüft werden. Naturwerksteine aus Basalt sind zusätzlich nach DIN 52106 auf Sonnenbrand zu prüfen.
1.4 Bei Positionen, in denen Granit gefordert wird, gilt Granodiorit als gleichwertig.
1.5 Bei Borden aus Naturstein der Form A sowie der Form B, Größe 6 müssen alle sichtbaren Flächen und die Stoßflächen gestockt oder sandgestrahlt sein. Die Rückflächen müssen aufgeraut sein. Bei Borden aus Naturstein der Form A müssen die oberen 100 mm ebenflächig und rechtwinkling abgearbeitet sein. Diese Anforderung gilt auch für Naturstein der Form B, wenn an der Rückseite Pflaster angeschlossen wird.
1.6 Bordsteine aus Naturstein auf Brücken und anderen Ingenieurbauwerken: Bordsteine aus Naturstein müssen aus feinkörnigem, gleichfarbigem Material mit hohem Verwitterungswiderstand hergestellt sein. Das Steinmaterial darf keine Adern, Risse, Brüche, Blätterungen,schiefrige Absonderungen und dergleichen aufweisen. Es muss aus festen nicht verwitterten Lagen stammen und darf keine schädlichen Einsprengungen enthalten. Die Formen und Größen der Granitbordsteine auf Brücken und anderen Ingenieurbauwerken entsprechen DIN 482, Form A, jedoch im Sondermaß.
Für die Ausführung der Bordsteinflächen wird festgelegt:
- Vorderflächen auf gesamte Höhe gestockt oder sandgestrahlt.
- Obere Flächen gestockt oder sandgestrahlt.
- Stoßflächen grob bearbeitet
- Rückflächen i. d. Regel bruchrau.
Die Länge eines Einzelsteines muss in der Geraden mindestens 1,0 m betragen. Bei Kurven mit Radius größer 25 m können Einzelsteine mit einer Länge von mind. 0,80 m verwendet werden. Bei Kurven mit Radien bis 25 m sind Radiensteine zu verwenden.
1.7 Pflastersteine aus Naturstein in Streifen, Rinnen und Mulden müssen die Anforderungen der DIN EN 1342 für die Bauklasse III erfüllen.
1.8 In Rinnen und Mulden darf die Unebenheit der Oberfläche innerhalb einer 4 m langen Messstrecke nicht größer als 1 cm sein. Das gilt auch bei Verwendung von Natursteinen.
1.9 Werden Streifen gleichzeitig als Randeinfassung verwendet, muss die Rückenstütze wie bei Einfassungen und Entwässerungsrinnen gemäß DIN 18318, Abschnitt 3.8 hergestellt werden.
1.10 Wenn hinter Borden und Rinnen keine Flächen befestigung vorhanden ist, ist die Rückenstütze nach DIN 18318 auszuführen, sofern in den Unterlagen des AG nichts anderes enthalten ist.
2. Nebenleistungen, Besondere Leistungen
Die nachfolgend aufgeführten Leistungen gehören zum Leistungsumfang:
2.1 Das Zuarbeiten oder Schneiden von Bord- und Einfassungssteinen aus Naturstein oder Beton zum Längenausgleich, soweit es nicht durch Einbauten o.ä. verursacht wird.
2.2 Das Zuarbeiten oder Schneiden von Natur-, Beton- und Betonformsteinen in Zeilen und Rinnen.
2.3 Das Versetzen von geraden Bord- oder Einfassungssteinen im Bogen mit Radius größer 12 m.
2.4 Das Herstellen von Baugruben für Borde, Streifen und Rinnen, wenn die Tragschicht ohne Bindemittel im gleichen Bauvertrag beauftragt wird.
3. Abrechnung
3.1 Bei Zeilen, Rinnen und Mulden vor Bordsteinen und dgl. wird nach der Länge der Bordsteine abgerechnet. Ansonsten wird nach der längsten Kante abgerechnet.

*Hinweis: Hinweis zu den Positionen des Abschnittes 02.15.*
In sämtliche Positionen ist der Mehraufwand bzw. die Mehrkosten für die Herstellung der Feinplanie einzukalkulieren.

**02.15.0010 Bachbefestigung herstellen**
Bachbefestigung aus Natursteinen in einer Lage im Bachprofil auf gewachsenem oder geschüttetem, verdichtetem Boden nach Angaben des AG herstellen.
Das Steinmaterial lose einbringen, profilgerecht abgleichen und andrücken.
Material: Muschelkalk-Wasserbausteine (mit Prüfzeugnis/Eignungsnachweis) bruchrauh, formwild (LMB 5/40).
Menge: 4,500 to

**02.15.0020 Störsteine einbauen trockene Sohle 'Störsteine' 'Kantenlänge' Steine einbetten**
StL-Nr. 21107564199001
Störsteine in die Sohle von Fließgewässern kippsicher
einbauen.
Einbau bei trockener Sohle.
Störsteine 'Muschelkalk-Wasserbausteine (mit Prüfzeugnis/Eignungsnachweis) bruchrauh, formwild LMB 10/60, 5-15 cm über Bachsohle, Störsteine mit Abstand von 3 bis 5 m hochwassersicher s-förmig versetzt in den begradigten Gewässerlauf einbringen.'
Kantenlänge '15 - 45 cm (i.M.).'
Störsteine zu 1/3 ihrer Dicke in den Untergrund einbetten.
Menge: 5,000 St

**02.15.0030 Flächenbef. aus Nat.-stein herst.**
Flächenbefestigung aus Naturpflastersteinen in unregelmäßigem Verband, eingebettet in einem 15 cm dicken Pflasterbett, ebenflächig und profilgemäß mit maximal 5 cm breiten Fugen herstellen.
Steine bruchrau, mit weitgehend kubischer Form, Steinkantenlänge von 10 bis 25 cm,
Material: frostbeständiger Muschelkalk aus der Region
auf Böschungen einschließlich direkt anschließender Mulden, Gräben und Bankette
auf Pflasterbett aus Beton C 12/15,
Ausbreitmaßklasse F1,
verfugen mit Fertigzementmörtel,
Druckfestigkeit fck,cube des Mörtels min. 25 N/mm2,
Zement Art CEM I, max. w/z 0,50,
frost-/tausalzbeständig, Ausbreitmaßklasse F5.
Menge: 19,000 m2

**02.15.0040 Flächenbef. aus Nat.-stein-Anpassung herstellen**
Anpassung der Flächenbefestigung aus Naturpflastersteinen an Aussparungen oder Einbauten herstellen. Abgerechnet wird je Stück Einbauteil.
Einzelgröße der Aussparung bzw. Einbauten bis 0,50 m2.
Ausführung mit Steinen der Pflasterdecke.
Das Schneiden der Steine gehört zum Leistungsumfang.
Menge: 5,000 St

*Hinweis: Hinweis zu nachfolgender Position*
Die Oberboden- und Erdarbeiten für die Herstellung der Treppe ist einzukalkulieren.

**02.15.0050 Stufe für Böschungstr. herstellen Stufenbr. 80 cm H/B 18/27 cm Betonfertigteile beids. Tr.w. Bet. Fugenmörtel**
StL-Nr. 23115927111201
Stufe für Böschungstreppe nach Unterlagen des AG entsprechend RiZ Bösch auf mind. 10 cm dickem, konstruktiv
bewehrtem Unterbeton C12/15, Ausbreitmaßklasse F1 einschließlich ggf. notwendiger Sporne zur Gleitsicherung
und der erforderlichen Erdarbeiten herstellen.
Stufenbreite 80 cm.
Auftrittshöhe 18 cm, Auftrittsbreite 27 cm.
Blockstufe aus Betonfertigteil, Druckfestigkeitsklasse
C35/45, Expositionsklasse XC4, XD1, XF2.
Beidseitige Treppenwange auf Böschungen aus Betonbordsteinen, Form TB 80 x 250, auf gleichem Fundament wie
Böschungstreppe herstellen. Den Fundamentbeton als
Rückenstütze mit einer Breite von 15 cm bis 10 cm unter
Steinoberkante hochziehen.
Fugen mit Fertigzementmörtel verfüllen, Druckfestigkeit
am Würfel mind. 50 MPa, Zement Art CEM I, w/z höchstens
0,50, frost-/tausalzbeständig, Ausbreitmaßklasse F3.
Menge: 11,000 St

#### Titel 02.16 Gerüste und Behelfsbrücken

*Hinweis: Vorbemerkungen*
1. Allgemeines
1.1 Die Kosten für die Prüfung der Standsicherheitsnachweise und Ausführungsunterlagen sowie für die Abnahme trägt der AG.
1.2 Für Trag- und Schutzgerüste sind Ausführungsprotokolle gemäß Abschnitt 7.33 der DIN 4421 nach Muster des AG sowie Bestätigungen der Abnahme durch einen Sachverständigen des AG nach Muster des AG vorzulegen.

**02.16.0010 Arbeitsgerüst herstellen 'Einsatzort' 'Gerüst' Verkehrssich.n.U. Umweltschutzeinr.**
*** Pauschalposition
StL-Nr. 2211630690091100
Arbeitsgerüste, einschließlich ggf. erforderlicher
Gründung sowie ggf. erforderlicher Treppentürme und
weiterer Leitergänge, nach statischen, konstruktiven
und sicherheitstechnischen Erfordernissen herstellen
und beseitigen, für den Zeitraum der eigenen Leistung
vorhalten und unterhalten.
Einsatzort 'Ein- und Auslaufbereich.'
Gerüst 'nach Wahl des AN für Arbeiten im Ein- und Auslaufbereich.'
Einrichtungen für Verkehrssicherung nach Unterlagen des
AG einbauen, vorhalten, unterhalten, betreiben und beseitigen.
Einrichtungen zum Schutz der Umwelt nach Unterlagen des
AG einbauen, vorhalten, unterhalten, ggf. betreiben und
beseitigen.
Menge: 1,000 Psch

#### Titel 02.18 Kunstbauten aus Beton und Stahlbeton

*Hinweis: Vorbemerkungen*
1. Allgemeines
1.1 Der Begriff Abbruchgut schließt Strahlgut und ausgebaute Bauteile ein.
2. Baubehelfe
2.1 Baubehelfe, wie z.B. Gerüste, Arbeitsbühnen oder Schutzeinrichtungen gegen Witterung und zum Schutz der Umgebung gehören zum Leistungsumfang, soweit hierfür keine gesonderten OZ vorhanden sind.
3. Nebenleistungen, Besondere Leistungen
3.1 Bei Abbruch und Abtrag von Betonbauteilen und bei Bohrungen und Trennschnitten in Betonbauteilen ist eine Erhöhung der Betondruckfestigkeiten, z.B. aufgrund der Nacherhärtung gegenüber den Angaben in den Bestandsunterlagen um bis zu 2 Druckfestigkeitsklassenstufen zu berücksichtigen und gehört
zum vertraglichen Leistungsumfang.
3.2 Das Trennen und Einfüllen von Abbruch- und Ausbaumaterial mit gefährlichen Stoffen im Sinne des Kreislaufwirtschaftsgesetzes in bereitgestellte Behälter gehört zum vertraglichen Leistungsumfang.

*Hinweis: Hinweis zu nachfolgenden Positionen*
Die zu verwendeden Betone sind in die Überwachungsklasse 2 gem. DIN 1045 einzustufen. Der AN hat die aus der Fremd- und Eigenüberwachung resultierenden Kosten in die Einheitspreise unter 02.18. Kunstbauten aus Beton und Stahlbeton in die entsprechenden Positionen einzukalkulieren. Witerhin sind die weiterführenden Eigen- und Fremdprüfungen, wie in Baubeschreibung unter Pkt 3.12 Güterprüfungen für Beton, beschrieben in die Einheitspreise einzukalkulieren.

*Hinweis: Hinweis zu nachfolgenden Positionen*
Der Aufwand und die Erschwernisse für den Einbau des Kolkschutz im Bereich vom Wasser sind in den Einheitspreis einzurechnen.

**02.18.0010 Beton abbrechen 'Bauteil' Stahlbeton C20/25 bis C35/45 Verwerten**
StL-Nr. 22118013933001
Beton nach Unterlagen des AG abbrechen.
Bauteil 'Betonplatte (Bereich BW-Scheitel).'
Material = Stahlbeton.
Druckfestigkeitsklasse über C20/25 bis C35/45.
Abbruchgut nach Wahl des AN verwerten.
Menge: 3,000 m3

**02.18.0020 Überschreitung der Betondruckfestigkeite 'Bauwerksteile' bis 3 Festigkeit**
*** Pauschalposition
StL-Nr. 2291811691
Zulage für die Überschreitung der Betondruckfestigkeiten bei Abbrucharbeiten gemäß Bestandsunterlagen im
dort zugrunde gelegten Druckfestigkeitsklassensystem
(Nennfestigkeiten bzw. charakteristische Festigkeiten)
um mehr als 2 Druckfestigkeitsklassenstufen.
Bauwerksteil(e): 'Betonplatte (Bereich BW-Scheitel).'
Überschreitung um bis zu 3 Druckfestigkeitsstufen
Menge: 1,000 Psch

**02.18.0030 Unbewehrten Beton herstellen 'Beton' 'Druckfestigkeit' 'Exposition' 'Zusätzl.' Ohne Schalung**
StL-Nr. 22118338999910
Unbewehrten Beton nach Unterlagen des AG herstellen.
Beton 'für Kolkschutz.'
Druckfestigkeitsklasse 'C 30/37.'
Expositionsklasse 'X0, XA2.'
Zusätzliche Anforderungen 'WA.'
Beton ohne Schalung herstellen.
Menge: 4,000 m3

**02.18.0040 Beton f. Sauberkeitsschicht herst. C12/15 X0 Dicke min. 10 cm**
StL-Nr. 221183282101
Beton für Sauberkeitsschicht einschließlich ggf. erforderlicher Schalung nach Unterlagen des AG herstellen.
Ggf. erforderliche Schalung vorhalten und beseitigen.
Druckfestigkeitsklasse C12/15.
Expositionsklasse X0.
Dicke min. 10 cm.
Menge: 13,000 m2

**02.18.0050 Bew. Beton einschl. Schalung herst. 'Bauteil' Stahlbeton C30/37 XF4, XC4, XD3 'Zusätzl.' Schaltafeln**
StL-Nr. 2211831391449100
Bewehrten Beton einschließlich Schalung nach Unterlagen
des AG herstellen. Schalung vorhalten und beseitigen.
Bewehrung und Traggerüst der Bemessungsklasse B werden
gesondert vergütet.
Bauteil 'Streifenfundamente für Schutzeinrichtung.'
Art der Verwendung = Stahlbeton.
Druckfestigkeitsklasse C30/37.
Expositionsklasse XF4, XC4 und XD3.
Zusätzliche Anforderungen 'WA.'
Sichtflächenschalung = Schaltafeln.
Menge: 8,000 m3

**02.18.0060 Betonstahl einbauen Fundament 'Stahlsorte'**
StL-Nr. 2211821319
Betonstahl entsprechend statischen und konstruktiven
Erfordernissen einbauen.
Bauteil = Fundament.
Stahlsorte 'B 500 B.'
Menge: 0,300 t

**02.18.0070 Bew. Beton einschl. Schalung herst. 'Bauteil' Stahlbeton C30/37 XF4, XC4, XD3 'Zus. Anf.' Bretter ungehob.**
StL-Nr. 2211831391449200
Bewehrten Beton einschließlich Schalung nach Unterlagen
des AG herstellen. Schalung vorhalten und beseitigen.
Bewehrung und Traggerüst der Bemessungsklasse B werden
gesondert vergütet.
Bauteil '= Fundamente für Rohrgeländer mit Aussparungen.'
Art der Verwendung = Stahlbeton.
Druckfestigkeitsklasse C30/37.
Expositionsklasse XF4, XC4 und XD3.
Zusätzliche Anforderungen 'WA.'
Sichtflächenschalung = Ungehobelte Bretter gleichen
Querschnitts mit profilierten Seiten (Nut und Feder o-
der dgl.).
Menge: 1,600 m3

**02.18.0080 Betonstahl einbauen 'Bauteil' 'Stahlsorte'**
StL-Nr. 2211821399
Betonstahl entsprechend statischen und konstruktiven
Erfordernissen einbauen.
Bauteil '= Fundamente für Rohrgeländer.'
Stahlsorte 'B 500 B.'
Menge: 0,100 t

#### Titel 02.19 Mauerwerk für Ingenieurbauten

*Hinweis: Vorbemerkungen*
1. Allgemeines
1.1 Für alle Natursteine ist verwitterungsbeständiges Material zu verwenden. Der Gütenachweis ist nach DIN 52106 zu erbringen.
1.2 Der Zementmörtel für Fugen muss den Anforderungen der DIN 1045-2 Ziffer 5.3.8 entsprechen. Der Zementgehalt muss mindestens 400 kg/m3 verdichteten Mörtels entsprechend der Eignungsprüfung betragen.
2. Nebenleistungen, Besondere Leistungen
Die nachfolgend aufgeführten Leistungen gehören zur vertraglichen Leistung und sind in die Einheitspreise einzurechnen:
2.1 Aufwendungen für Erschwernisse beim Anschluss an beispielsweise bestehenden Mauern, Einbauten, Schächten und dgl.nach Unterlagen des AG.

**02.19.0010 Mauerwerk abbrechen Bauwerk Naturstein Entsorgung ges.**
StL-Nr. 15119012120002
Mauerwerk nach Unterlagen des AG abbrechen. Abgerechnet
wird das abgebrochene Mauerwerk, wobei Öffnungen und
Nischen bis zu 0,5 m3 Einzelgröße und Schlitze bis zu
0,1 m3/m übermessen werden.
Bauteil = Bauwerk.
Mauerwerk aus Naturstein.
Sämtliche Steine und übriges Abbruchgut entsorgen, Entsorgung wird gesondert vergütet.
Menge: 60,000 m3

**02.19.0020 Naturstein-Mauerwerk herstellen 'Mauerwerk' Quadermauerwerk Muschelkalk Bruchrauh 'Steinhöhe' Dicke 60 cm**
StL-Nr. 1511912396510902
Mauerwerk aus Natursteinen nach Unterlagen des AG einschließlich Form- und Ecksteinen sowie deren besondere
Bearbeitung herstellen. Fugen auskratzen. Ausfugen wird
gesondert vergütet.
Mauerwerk 'für Böschungsangleichung im Ein- und Auslaufbereich.'
Art = Quadermauerwerk.
Gesteinsart = Muschelkalk.
Sichtflächen bruchrauh.
Steinhöhe 'ca. 60 cm - Steinlänge ca. 100 cm.'
Mauerwerksdicke 60 cm.
Menge: 1,900 m3

**02.19.0030 Naturstein-Mauerwerk herstellen 'Mauerwerk' Quadermauerwerk Muschelkalk Bruchrauh 'Steinhöhe' Dicke 60 cm**
StL-Nr. 1511912396510902
Mauerwerk aus Natursteinen nach Unterlagen des AG einschließlich Form- und Ecksteinen sowie deren besondere
Bearbeitung herstellen. Fugen auskratzen. Ausfugen wird
gesondert vergütet.
Mauerwerk 'für Gesimse am Portal im Ein- und Auslaufbereich.'
Art = Quadermauerwerk.
Gesteinsart = Muschelkalk.
Sichtflächen bruchrauh.
Steinhöhe 'ca. 30 cm - Steinlänge >60 cm.'
Mauerwerksdicke 60 cm.
Menge: 0,800 m3

#### Titel 02.20 Ingenieurbauten aus Stahl

*Hinweis: Vorbemerkungen*
1. Allgemeines
1.1 Abgerechnet wird nach Länge der Sohle in der Rohrachse.
1.2 Die Wellenform des Materials wird bei der Abrechnung nicht berücksichtigt.

**02.20.0010 Wellstahlbauwerk einbauen Maulprofil Sohlbett herst.**
StL-Nr. 211202122010
Wellstahlbauwerk entsprechend statischen und konstruktiven Erfordernissen nach Unterlagen des AG einbauen.
Abgerechnet wird nach Länge der Sohle in der Bauwerksachse. Die Hinterfüllung und Überschüttung sowie
der Korrosionsschutz werden gesondert vergütet.
Querschnitt = Maulprofil.
Sohlbett herstellen.
Menge: 14,200 m

#### Titel 02.21 Lager, Übergänge, Geländer für Kunstbauten

*Hinweis: Vorbemerkungen*
1. Allgemeines
1.1 Verwertung nach Wahl des AN bedeutet, dass das Material auch in Eigentum des AN übergeht.
2. Nebenleistungen, Besondere Leistungen
2.1 Baubehelfe, wie z.B. Gerüste, gehören zum Leistungsumfang, soweit hierfür keine gesonderten
OZ vorhanden sind.
2.2 Schutzeinrichtungen gegen Witterung und zum Schutz der Umgebung gehören zum Leistungsumfang.
3. Abrechnung
3.1 Reibflächen von GV und GVP-Verbindungen bleiben bei der Flächenermittlung unberücksichtigt.

**02.21.0010 Stahlgeländer einbauen Brücke Stahl H = 1000 mm Rohrg.in Bösch. 'Verankerung' 'Korrosionsschutz'**
StL-Nr. 2412131311160099
Geschweißtes Stahlgeländer nach Unterlagen des AG einbauen.
Abrechnung nach Länge des Handlaufs zwischen den
Achsen der Endpfosten bzw. Endstäbe.
Geländer für Brücke.
Baustoff = Stahl
Höhe des Geländers 1000 mm.
Ausbildung als Rohrgeländer in Böschungen.
Verankerung 'nach RiZ-ING Gel 7 mit Vergußmörtel.'
Korrosionsschutz 'nach ZTV-ING Teil 4 Abschnitt 3
Anhang A werkseitig herstellen,
Bauteil Nr.: 3.1 b)
Beschichtungssystem Nr.: 1
Oberfläche für Feuerverzinkung vorbereiten.
Geländer feuerverzinken.
Oberfläche feuerverzinkt für weitere Beschichtung vorbereiten,
Sweep-Strahlen.
Zwischenbeschichtung:
Beschichtungsstoff-Nr.: 100.3.62
Farbe RAL oder Bezeichnung: grün, DB 602
Deckbeschichtung einschl. Abdichten der Fugen und Spalten
vor dem Beschichten mit einem auf das
Korrosionsschutzsystem abgestimmten Material.
Beschichtungsstoff-Nr.: 100.3.73
Farbe RAL oder Bezeichnung: grau, DB 703 (anthrazit)'
Menge: 12,000 m

**02.21.0020 Kantenschutz herstellen**
*** Pauschalposition
Kanten, Ecken, Schweißnähte (einschließlich Brennzone), Schrauben, Nieten und dgl., auf das Korrosionsschutzsystem abgestimmt nach Unterlagen des AG mit Kantenschutz versehen.
Voranstrich bei jeder Folgebeschichtung bei Airless-Applikationen.
Überlappung nach allen Seiten min. 25 mm. Lt. Tabelle "Korrosionsschutzsysteme" der ZTV-ING Teil 4, Abschnitt 3, Anhang A.
Zu beschichtendes Bauteil = Geländer, Außenkappen.
Bauteil Nr.: 5.2.1
Beschichtungssystem Nr. 1
Beschichtungsstoff Nr. 687.06
Farbe RAL oder Bezeichnung: rotbraun, RAL 8012
Beschichtungen im Werk aufbringen.
Erforderliche Zwischenreinigungen ausführen.
Menge: 1,000 Psch

**02.21.0030 Messbolzen einbauen 'Einbauort' 'Baustoff' Vertikal Mörtel 'Messbolzen'**
StL-Nr. 2412197199002109
Messbolzen einbauen.
Einbauort 'Naursteine im Scheitelbereich des neuen Wellstahlbauwerks.'
Baustoff 'Messing. Messbolzen als Linsenkopfbolzen (Senkniete).'
Einbau vertikal.
Bolzen in Bohrungen einsetzen. Bohrungen herstellen und
mit Mörtel verfüllen.
Messbolzen 'für Höhenmessung nach RiZ-ING Mess 1.'
Menge: 2,000 St

#### Titel 02.22 Korrosionsschutz von Stahl

*Hinweis: Vorbemerkungen*
1. Allgemeines
1.1 Verwertung nach Wahl des AN bedeutet, dass das Material auch in Eigentum des AN übergeht.
2. Nebenleistungen, Besondere Leistungen
2.1 Baubehelfe, wie z.B. Gerüste, gehören zum Leistungsumfang, soweit hierfür keine gesonderten OZ vorhanden sind.
2.2 Schutzeinrichtungen gegen Witterung und zum Schutz der Umgebung gehören zum Leistungsumfang.
3. Abrechnung
3.1 Reibflächen von GV und GVP-Verbindungen bleiben bei der Flächenermittlung unberücksichtigt.

**02.22.0010 Stahlbauteil verzinken 'Bauteil' Feuerverzinkung im Werk 'Abgerechnet'**
StL-Nr. 221223239119
Stahlbauteil nach Unterlagen des AG verzinken.
Bauteil 'neues Wellstahlbauwerk, erd- und luftseitige Flächen, komplettes Bauwerk.'
Verzinkung = Feuerverzinkung.
Ausführung im Werk.
Abgerechnet 'wird nach Länge der Sohle in der Rohrachse.'
Menge: 14,200 m

**02.22.0020 Feuerverz. Stahlbaut. vorbereiten 'Bauteil' Sweepstrahlen im Werk 'Abgerechnet'**
StL-Nr. 221221439119
Feuerverzinktes Stahlbauteil nach Unterlagen des AG
vorbereiten.
Bauteil 'neues Wellstahlbauwerk, erd- und luftseitige Flächen, komplettes Bauwerk.'
Oberfläche Sweepstrahlen.
Vorbereitungsarbeiten im Werk durchführen.
Abgerechnet 'wird nach Länge der Sohle in der Rohrachse.'
Menge: 14,200 m

**02.22.0030 Kantenschutz herstellen**
*** Pauschalposition
Kanten, Ecken, Schweißnähte (einschließlich Brennzone), Schrauben, Nieten und dgl., auf das Korrosionsschutzsystem abgestimmt nach Unterlagen des AG mit Kantenschutz versehen.
Voranstrich bei jeder Folgebeschichtung bei Airless-Applikationen.
Überlappung nach allen Seiten min. 25 mm.
Lt. Tabelle "Korrosionsschutzsysteme" der ZTV-ING Teil 4, Abschnitt 3, Anhang A.
Zu beschichtendes Bauteil = neues Wellstahlbauwerk.
Bauteil Nr.: 2.3.1 und 2.3.2
Korrosionsschutzsystem Nr. 1
Beschichtungsstoff Nr. 681.12
Farbe RAL oder Bezeichnung: schwarzrot (RAL 3007)
Beschichtungen im Werk aufbringen.
Erforderliche Zwischenreinigungen ausführen.
Menge: 1,000 Psch

**02.22.0040 Stahlbauteil zwischenbeschichten 'Bauteil' 1 Schicht/Werk 'Stoff' 120 mym Airless 'Abgerechnet'**
StL-Nr. 2212252391093299
Stahlbauteil nach Unterlagen des AG zwischenbeschichten.
Bauteil 'neues Wellstahlbauwerk, erd- und luftseitige Flächen, komplettes Bauwerk.'
Zwischenbeschichtung bestehend aus einer Schicht, im
Werk aufgebracht.
Beschichtungsstoff '681.12 (schwarzrot).'
Sollschichtdicke = 120 mym.
Zwischenbeschichtung mit Airless-Spritzgerät auftragen.
Ecken, Kanten, Schrauben, schwer zugängliche Bereiche,
etc. vorstreichen.
Abgerechnet 'abgerechnet wird nach Länge der Sohle in der Rohrachse.'
Menge: 14,200 m

**02.22.0050 Stahlbauteil deckbeschichten 'Bauteil' im Werk 'Stoff' 120 mym Airless 'Abgerechnet'**
StL-Nr. 2212262391932099
Stahlbauteil nach Unterlagen des AG deckbeschichten.
Bauteil 'neues Wellstahlbauwerk, erd- und luftseitige Flächen, komplettes Bauwerk.'
Deckbeschichtung im Werk aufbringen.
Beschichtungsstoff '681.97 (RAL 9002 - grauweiß).'
Sollschichtdicke = 120 mym.
Deckbeschichtung mit Airless-Spritzgerät auftragen. E-
cken, Kanten, Schrauben, schwer zugängliche Bereiche,
etc. vorstreichen.
Abgerechnet 'abgerechnet wird nach Länge der Sohle in der Rohrachse.'
Menge: 14,200 m

### Bereich 03 Straßenbau

#### Titel 03.01 Erdbau

**03.01.0010 Oberboden abtragen und lagern Abtr.über 10-30cm 'Oberboden' Abrechnung Abtrag**
StL-Nr. 24106110002901
Oberboden ggf. einschließlich Vegetationsdecke abtragen
und lagern. Oberboden in regelmäßig geformten Mieten
locker aufsetzen. Ansaat und Mähen einer Decksaat werden gesondert vergütet. Beschreibung der Homogenbereiche nach Unterlagen des AG.
Dicke des Abtrages über 10 bis 30 cm.
Oberboden 'lagern und zur Bereitstellungsläche fördern. Aushub als max. 1,50 m hohe Miete aufsetzen.'
Abrechnung nach Abtragsprofilen.
Menge: 200,000 m3

**03.01.0020 Oberboden des AG andecken Böschungen Andeck. ü.15-25cm Boden n.Unterl.AG Abrechng.Auftrag**
StL-Nr. 24106150010321
Gelagerten Oberboden des AG profilgerecht andecken. Ho-
mogenbereiche nach Unterlagen des AG.
Andeckung auf Böschungen. Vorhandene Böschung vor Auftrag des Oberbodens aufrauen und mit Rillen versehen.
Dicke der Andeckung über 15 bis 25 cm.
Oberboden außerhalb der Baustelle auf Flächen nach Un-
terlagen des AG aufnehmen und fördern.
Abrechnung nach Auftragsprofilen.
Menge: 165,000 m3

**03.01.0030 Oberboden liefern und andecken Böschungen Andeck. ü.15-25cm Abrechng.Auftrag**
StL-Nr. 241061601031
Oberboden liefern und profilgerecht andecken.
Andeckung auf Böschungen. Vorhandene Böschung vor Auftrag des Oberbodens aufrauen und mit Rillen versehen.
Dicke der Andeckung über 15 bis 25 cm.
Abrechnung nach Auftragsprofilen.
Menge: 40,000 m3

**03.01.0040 Boden bzw. Fels lösen, laden und fördern**
Boden bzw. Fels aus Abtragsbereichen profilgerecht lösen, laden und auf die Zwischenlagerfläche fördern.
Voraussichtliche Schadstoffbelastung nach VL = Z 1.2
Boden des Homogenbereichs EA A2; Auffüllung (Damm-/Hinterfüllung).
Beschreibung des Homogenbereichs nach Unterlagen des AG bzw. gem. geotechnischem Bericht.
Aushubtiefe bis OK geplantes Planum.
Das Herstellen des Planums wird gesondert vergütet.
Boden lösen, laden und zur Bereitstellungsfläche fördern.
Aushub als Miete bis zu 500 m³ aufsetzten.
Miete für Deklarationsanalyse vorbereiten.
Menge: 300,000 to

**03.01.0050 Planum herstellen Ev2 = 45 MPa**
StL-Nr. 2410625001
Planum herstellen nach Unterlagen des AG.
Verformungsmodul Ev2 = 45 MPa.
Menge: 1320,000 m2

*Hinweis: Hinweis zum Nachweis der Tragfähigkeit*
Bevor der Bodenaustausch durchgeführt wird, wird durch einen vom AG beauftragten Gutachter durch geeignete Versuche (z.B. Plattendruckversuch) festgestellt, dass die erforderliche Tragfähigkeit auf dem Erdplanum nicht erreicht wird.
Nach Beendigung der Bodenstabilisierungsmaßnahmen ist wiederum durch einen geeigneten Versuch durch den AG nachzuweisen, dass die erforderlichen Tragfähigkeitswerte eingehalten werden (Plattendruckversuch OK Erdplanum).
Die vorgenannten Maßnahmen werden zwischen dem AN und dem AG abgestimmt. Der sich daraus ergebende Zeitaufwand / -bedarf ist vom AN einzurechnen.

**03.01.0060 Baustoff für Bodenaustausch einb. 'Baustoff' Baustoff liefern Abrechng. Auftrag**
StL-Nr. 241063309101
Baustoff für Bodenaustausch profilgerecht
einbauen und verdichten einschließlich ggf. erforderlicher Wasserzugabe. Boden bzw. Fels lösen und verwerten
wird gesondert vergütet.
Baustoff '= Mineralgemisch 0/100 mm bis 0/150 mm.'
Baustoff nach Unterlagen des AG liefern. Einbaudokumentation nach Unterlagen des AG übergeben.
Abrechnung nach Auftragsprofilen
Menge: 155,000 m3

#### Titel 03.02 Entwässerung für Strassen

**03.02.0010 Sickerrohrltg. herst.m.Erdarbeiten Rohr DN 150 Teilsickerrohr PE-HD-Rohr,Typ R2 'Grabentiefe' 'Filter' 'Homogenbereich' 'Aushub'**
StL-Nr. 2411023132199990
Sickerrohrleitung herstellen, Erdarbeiten ausführen.
Offene Wasserhaltung bis zu einer Pumpenleistung von
10 m3 Fördermenge und 5,00 m Förderhöhe je Stunde und
Haltung ausführen. Die Grabensohle als Sickerraumsohle
ausbilden. Restlichen Grabenraum mit Filtermaterial
verfüllen und verdichten. Schächte und Anschlüsse an Schächte
werden gesondert vergütet.
Rohr DN/ID 150.
Teilsickerrohr (LP).
Rohr aus PE-HD Typ R 2 (innen glatt, außen gewellt).
Grabentiefe '65 cm; Grabenbreite 35 cm.'
Filter 'und Seitenverfüllung aus Kies bzw. gebrochenem, frostbeständigem Natursteinmaterial. Lieferkörnung 8/16, 16/32 o.dgl.. Bettungsmaterial, Seitenverfüllung und Abdeckung liefern.'
Homogenbereiche 'B1 / B2.'
Aushub 'lösen, laden und zur Bereitstellungsfläche fördern. Aushub als Miete aufsetzen.'
Menge: 240,000 m

**03.02.0020 Kunststoffschacht mit Erdarb. herst Schacht-Du 400 mm H 1,00 bis 1,75 m Aufl. konstr.Erf. Abd. C250,geschl. 'Homogenbereich' 'Aushub'**
StL-Nr. 2411024912129900
Fertigteil-Schacht aus Kunststoff für Sickerleitungen
einschließlich der Öffnungen für Rohranschlüsse einschließlich aller erforderlichen Zwischen- und Auflageringe, Ausgleichsringe und Dichtungen herstellen.
Schachtabdeckung liefern und aufsetzen, Auflager für
Schachtabdeckung nach konstruktiven Erfordernissen herstellen. Erdarbeiten sowie erforderlichen Verbau
ausführen. Offene Wasserhaltung bis zu einer Pumpenleistung von 10 m3 Fördermenge und 5,00 m Förderhöhe je
Stunde und Haltung ausführen. Anschluss der Rohrleitungen wird gesondert vergütet.
Schacht-DU = 400 mm.
Lichte Schachthöhe über 1,00 m bis 1,75 m.
Schachtauflager nach konstruktiven Erfordernissen.
Schachtabdeckung Klasse C 250, geschlossen.
Homogenbereiche 'B1 / B2.'
Aushub 'lösen, laden und zur Bereitsellungsfläche fördern. Aushub als Miete aufsetzen.'
Menge: 8,000 St

**03.02.0030 Kunststoffsch. Anschl. herst.(Zul.) Rohr DN 150**
StL-Nr. 2411025103
Kunststoffrohrleitung an Kunststoffschacht anschließen,
Anschluss dichten. Vergütet wird der Mehraufwand für
das Herstellen des Anschlusses einschließlich Pass- und
Reduzierstücke gegenüber der bis zur Innenfläche des
Schachtes durchgemessenen Rohrleitung.
Rohrleitung DN/ID 150.
Menge: 12,000 St

**03.02.0040 Entwässerungsrohrleitung abbrechen 'DN' Beton-Rohr Tiefe bis 1,25 m Ausb. verwerten**
StL-Nr. 24110305910101
Entwässerungsrohrleitung abbrechen. Entwässerungsrohrleitung liegt bis Oberkante Rohr frei. Erdarbeiten in
der verbliebenen Leitungszone ausführen. Offene Wasserhaltung bis zu einer Pumpenleistung von 10 m3 Fördermenge und 5,00 m Förderhöhe je Stunde und Haltung ausführen. Das Ausbauen von Schächten wird gesondert vergütet.
Rohr DN/ID '400.'
Rohr aus Beton.
Fließsohlentiefe bis 1,25 m.
Ausbaustoffe nach Wahl des AN verwerten.
Menge: 13,000 m

**03.02.0050 Entwässerungsrohrleitung abbrechen 'DN' Beton-Rohr Tiefe bis 1,25 m Ausb. verwerten**
StL-Nr. 24110305910101
Entwässerungsrohrleitung abbrechen. Entwässerungsrohrleitung liegt bis Oberkante Rohr frei. Erdarbeiten in
der verbliebenen Leitungszone ausführen. Offene Wasserhaltung bis zu einer Pumpenleistung von 10 m3 Fördermenge und 5,00 m Förderhöhe je Stunde und Haltung ausführen. Das Ausbauen von Schächten wird gesondert vergütet.
Rohr DN/ID '800.'
Rohr aus Beton.
Fließsohlentiefe bis 1,25 m.
Ausbaustoffe nach Wahl des AN verwerten.
Menge: 6,500 m

**03.02.0060 Betonrohrltg. herst. m. Erdarbeit. DN 400 Stb K Bettung Typ 1 Tiefe bis 1,50 m Überdeckg.0,5-1m 'Aushub'**
StL-Nr. 2411035418111090
Entwässerungsrohrleitung aus Betonrohren nach statischen und konstruktiven Erfordernissen herstellen.
Rohrverbindung mittels Muffe mit fest integrierter
Dichtung aus Elastomeren. Erdarbeiten ausführen. Erforderlichen Verbau herstellen. Offene Wasserhaltung bis
zu einer Pumpenleistung von 10 m3 Fördermenge und
5,00 m Förderhöhe je Stunde und Haltung ausführen.
Schächte und Anschlüsse an Schächte sowie Formstücke
werden gesondert vergütet.
Rohr DN/ID 400 aus Stahlbeton, Form K.
Bettung nach DIN EN 1610, Typ 1 herstellen. Boden für
Leitungszone liefern und einbauen.
Fließsohlentiefe bis 1,50 m.
Überdeckungshöhe 0,50 bis 1,00 m.
Aushub 'laden und zur Bereitstellungsfläche fördern. Aushub als Miete aufsetzten.'
Menge: 13,000 m

**03.02.0070 Betonrohrltg. herst. m. Erdarbeit. DN 800 K Bettung Typ 1 Tiefe bis 1,50 m Überdeckg.0,5-1m 'Aushub'**
StL-Nr. 2411035406111090
Entwässerungsrohrleitung aus Betonrohren nach statischen und konstruktiven Erfordernissen herstellen.
Rohrverbindung mittels Muffe mit fest integrierter
Dichtung aus Elastomeren. Erdarbeiten ausführen. Erforderlichen Verbau herstellen. Offene Wasserhaltung bis
zu einer Pumpenleistung von 10 m3 Fördermenge und
5,00 m Förderhöhe je Stunde und Haltung ausführen.
Schächte und Anschlüsse an Schächte sowie Formstücke
werden gesondert vergütet.
Rohr DN/ID 800 aus Beton, Form K.
Bettung nach DIN EN 1610, Typ 1 herstellen. Boden für
Leitungszone liefern und einbauen.
Fließsohlentiefe bis 1,50 m.
Überdeckungshöhe 0,50 bis 1,00 m.
Aushub 'laden und zur Bereitstellungsfläche fördern. Aushub als Miete aufsetzten.'
Menge: 6,500 m

**03.02.0080 Kunststoffrohrltg herst.m.Erdarb. 'Rohr' 'Art' Bettung Typ 1 Tiefe bis 1,25 m Ringst. SN 8 'Aushub'**
StL-Nr. 2411035899112090
Entwässerungsleitung aus Kunststoffrohren nach statischen und konstruktiven Erfordernissen herstellen. Erdarbeiten ausführen. Erforderlichen Verbau herstellen.
Wasserhaltung bis zu einer Pumpenleistung von 10 m3
Förderleistung und 5,00 m Förderhöhe je Stunde und Haltung ausführen. Schächte und Anschlüsse an Schächte so-
wie Formstücke werden gesondert vergütet.
Rohr 'DN 150.'
Rohr 'aus PE-HD, flexibles Rohr nach DIN 4262-1, Typ R2.'
Bettung nach DIN EN 1610, Typ 1 herstellen. Boden für
Leitungszone liefern und einbauen.
Fließsohlentiefe bis 1,25 m. Überdeckungshöhe nach Un-
terlagen des AG.
Ringsteifigkeit SN 8 nach DIN EN ISO 9969.
Aushub 'laden und zur Bereitstellungsfläche fördern. Aushub als Miete aufsetzten.'
Menge: 10,000 m

**03.02.0090 Schachtanschluss herstellen (Zul.) Rohr DN 400 Beton-Rohr Betonfertigteile Gelenkstück**
StL-Nr. 24110362081101
Rohrleitung an Schacht anschließen, Anschluss abdichten. Vergütet wird der Mehraufwand für das Herstellen
des Anschlusses einschließlich Passstücke gegenüber der
bis zur Innenfläche des Schachtes durchgemessenen Rohrleitung.
Rohrleitung DN/ID 400.
Rohr aus Beton.
Schacht aus Betonfertigteilen.
Anschluss mit Gelenkstück.
Menge: 2,000 St

**03.02.0100 Formstück einbauen (Zul.) 'Formstück' Kunststoff-Rohr Rohr DN 150**
StL-Nr. 24110369990403
Formstück in Rohrleitung einbauen. Vergütet wird der
Mehraufwand für den Einbau des Formstückes gegenüber
der bis zur Innenfläche der Sammelrohrleitung durchgemessenen Rohrleitung.
Formstück '= Reduzierstück DN 250 / DN 150 mit Profildichtring DN 250.'
Rohr aus Kunststoff.
Durchgangsrohr DN/ID 150.
Menge: 12,000 St

**03.02.0110 Formstück einbauen (Zul.) 'Formstück' 'Material'**
StL-Nr. 24110369999900
Formstück in Rohrleitung einbauen. Vergütet wird der
Mehraufwand für den Einbau des Formstückes gegenüber
der bis zur Innenfläche der Sammelrohrleitung durchgemessenen Rohrleitung.
Formstück '= Endstopfen DN 250 mit Profildichtring DN 250.'
Rohr aus 'Kunststoff bzw. Schacht aus Kunststoff. Endstopfen DN 250 an Anfangs- bzw. Endschacht der Drainage.'
Menge: 4,000 St

**03.02.0120 Böschungsstück einbauen (Zul.) 'DN' 'Material' 'Neigung'**
StL-Nr. 241103749999
Böschungsstück einbauen. Vergütet wird der Mehraufwand
gegenüber der bis zur unteren Vorderkante des
Böschungsstückes durchgemessenen Rohrleitung.
Rohr DN/ID '150.'
Rohr aus 'PE-HD.'
Neigung 'des Anlaufs 1 zu 1, mit Froschklappe aus verzinktem Rost.'
Menge: 4,000 St

**03.02.0130 Böschungsstück einbauen (Zul.) Rohr DN 400 Stahlbeton-Rohr Anlauf 1 zu 1,5**
StL-Nr. 241103740222
Böschungsstück einbauen. Vergütet wird der Mehraufwand
gegenüber der bis zur unteren Vorderkante des
Böschungsstückes durchgemessenen Rohrleitung.
Rohr DN/ID 400.
Rohr aus Stahlbeton.
Neigung des Anlaufs 1 zu 1,5.
Menge: 2,000 St

**03.02.0140 Böschungsstück einbauen (Zul.) Rohr DN 800 Stahlbeton-Rohr Anlauf 1 zu 1,5**
StL-Nr. 241103740622
Böschungsstück einbauen. Vergütet wird der Mehraufwand
gegenüber der bis zur unteren Vorderkante des
Böschungsstückes durchgemessenen Rohrleitung.
Rohr DN/ID 800.
Rohr aus Stahlbeton.
Neigung des Anlaufs 1 zu 1,5.
Menge: 2,000 St

**03.02.0150 Böschungsstück anpassen bzw. einbauen Rohr DN 1000 Beton-Rohr Anlauf 1 zu 1**
Böschungsstück anpassen.
Bestehender Durchlass Beton DN 1000 oberstromig BW 19.
Böschungsstück nach Fertigstellung der Böschung an die örtlichen Gegebenheiten anpassen.
Ggf. erfoderliche Anschlussarbeiten an den Bestand gehören zum Leistungsumfang.
Menge: 1,000 St

**03.02.0160 Fertigteil-Schacht herst.,m.Erdarb. BFT Steig. 1212 DU 1000 mm T ü. 1,00-2,00 m Aufl. C 8/10,10cm Beton-Halbschale 'Aushub'**
StL-Nr. 2411041711230190
Fertigteil-Schacht mit Schachthals einschließlich der
Öffnungen für die Rohranschlüsse herstellen. Erforderliche Auflageringe einbauen. Erdarbeiten sowie erforderlichen Verbau ausführen. Offene Wasserhaltung bis zu
einer Pumpenleistung von 10 m3 Fördermenge und 5,00 m
Förderhöhe je Stunde und Haltung ausführen. Schachtabdeckung und Anschluss der Rohrleitungen werden gesondert vergütet.
Schacht aus Betonfertigteilen. Steigeisen zweiläufig
nach DIN 1212, 4 St/m einbauen.
Schacht DU = 1000 mm.
Lichte Schachttiefe über 1,00 bis 2,00 m.
Auflager aus Beton C 8/10, 10 cm dick, herstellen.
Schachtsohle mit Beton-Halbschale als Durchlaufrinne,
übrige Sohle aus Beton C 16/20 mit Zementglattstrich
herstellen.
Aushub 'lösen, laden und zur Bereitstellungsfläche fördern. Aushub als Miete aufsetzen.'
Menge: 1,000 St

**03.02.0170 Schachtabdeckung aufsetzen DIN 19584, D, B m. Schmutzfänger Deckel/Einl.+Rieg planmäßige Höhe**
StL-Nr. 24110454133100
Schachtabdeckung, mit lichter Weite mindestens 610 mm
und rundem Rahmen, aufsetzen.
Klasse D 400, Ausführung nach DIN 19584, mit Rahmen aus
Gusseisen mit Beton.
Ausführung = mit Schmutzfänger.
Deckel mit dämpfender Einlage und Verriegelung.
Schachtabdeckung auf planmäßige Höhe setzen.
Menge: 1,000 St

**03.02.0180 Entwässerungsleitung reinigen Kamera/Dicht. Rohr DN bis 300 Kunststoff Haltung ü. 30-60m Räumg. verwerten**
StL-Nr. 24110903114201
Entwässerungsleitung im Hochdruck- oder Vakuumspülverfahren reinigen. Räumgut vorentwässern.
Reinigung zur Vorbereitung auf die Kameradurchfahrung
bzw. Dichtheitsprüfung.
Rohr DN/ID bis 300.
Rohr aus Kunststoff.
Haltungslänge über 30,00 bis 60,00 m.
Räumgut nach Wahl des AN verwerten.
Menge: 250,000 m

**03.02.0190 Kameradurchfahrung ausführen Rohr DN 150 Kunststoff Haltung ü.30-60 m 'Befahrung' Dokumentation Video/Unterl.AG**
StL-Nr. 2411091201420912
Kameradurchfahrung von Entwässerungsrohrleitungen ausführen. Auf Schadstellen untersuchen und auf Da-
tenträger dokumentieren. Datenträger dem AG übergeben.
Abrechnung nach Länge der Rohrleitung.
Rohrleitung DN/ID 150.
Rohr aus Kunststoff.
Haltungslänge über 30,00 bis 60,00 m.
Befahrung 'der Sickerleitung DN 150 LP.'
Dokumentation mit Angabe von Haltung, Rohrmaterial,
Rohrdurchmesser, Haltungslänge, Gefälle im Rohr und
Stationierung von seitlichen Zuläufen und Schadstellen
schriftlich vorlegen.
Daten aufbereitet in Video-Datenformat nach Unterlagen
des AG übergeben. Datenträger nach Unterlagen des AG.
Menge: 250,000 m

#### Titel 03.03 Schichten ohne Bindemittel

**03.03.0010 Schicht ohne Bindemittel aufnehmen FSS 'Dicke' Fahrbahn 'Baustoff' Abrechng. Abtrag**
StL-Nr. 24112010291091
Schicht ohne Bindemittel aufnehmen
Schicht aus Baustoffgemisch für Frostschutzschichten.
Dicke 'ca. 35 cm.'
Fläche = Fahrbahn.
Baustoffgemisch 'lösen, laden und zur Bereitstellungsfläche fördern. Aushub als Miete bis zu 500 m³ aufsetzen.'
Abrechnung nach Abtragsprofilen.
Menge: 190,000 m3

**03.03.0020 Schicht ohne Bindemittel aufnehmen STS+DoB 'Dicke' ländl. Weg 'Baustoffgemisch' Abrechng. Abtrag**
StL-Nr. 24112010697091
Schicht ohne Bindemittel aufnehmen
Schichten aus Baustoffgemischen für Schottertragschichten und für Deckschichten ohne Bindemittel.
Dicke 'ca. 30 cm.'
Fläche = ländlicher Weg.
Baustoffgemisch 'lösen, laden und zur Bereitstellungsfläche fördern. Aushub als Miete bis zu 500 m³ aufsetzen.'
Abrechnung nach Abtragsprofilen.
Menge: 120,000 m3

**03.03.0030 Bankett abtragen Br.ü.0,50-1,00 m Dicke 10-15 cm Mit Veg.decke 'Ausbaustoff'**
StL-Nr. 24112045210299
Bankett abtragen ggf. einschließlich Vegetationsdecke.
Breite über 0,50 bis 1,00 m.
Dicke über 10 bis 15 cm.
Ausbauen mit Vegetationsdecke.
Ausbaustoff 'lösen, laden und zur Bereitstellungsfläche fördern. Aushub als Miete aufsetzen.'
Menge: 65,000 m3

**03.03.0040 Frostschutzschicht herstellen Bk100 b.1,0 o.F. Feinanteil UF 3 0/56 URA+Einbaudoku 'Einbaudicke' Abrechng. Auftrag**
StL-Nr. 2411221021071091
Frostschutzschicht herstellen.
In Verkehrsflächen der Belastungsklassen Bk100 bis
Bk1,0, ohne Fertiger bei schwieriger Profilgestaltung oder bei zahlreichen Einbauten.
Feinanteil Kategorie UF 3.
Baustoffgemisch 0/56.
Umweltrelevante Anforderungen beim Einsatz von Baustoffgemischen einschließlich Einbaudokumentation nach
Unterlagen des AG. Einbaudokumentation übergeben.
Einbaudicke '= 42 cm.'
Abrechnung nach Auftragsprofilen.
Menge: 360,000 m3

**03.03.0050 Frostschutzschicht herstellen 'Verkehrsflächen' Feinanteil UF 3 'Baustoffgemisch' URA+Einbaudoku 'Einbaudicke' Abrechng. Auftrag**
StL-Nr. 2411221091991091
Frostschutzschicht herstellen.
In Verkehrsflächen 'der Wirtschaftswege Nord und Süd.'
Feinanteil Kategorie UF 3.
Baustoffgemisch '0/56, 0/45 und Feinplanum 0/32.'
Umweltrelevante Anforderungen beim Einsatz von Baustoffgemischen einschließlich Einbaudokumentation nach
Unterlagen des AG. Einbaudokumentation übergeben.
Einbaudicke '= 35 cm.'
Abrechnung nach Auftragsprofilen.
Menge: 140,000 m3

**03.03.0060 Bankett profilgerecht herstellen Neben Fahrbahn Baustoffgemisch URA+Einbaudoku Breite Unterl. AG 'Einbaudicke' 12 tief+ 6 hoch 'Einbau' EV2 mind. 100MPa**
StL-Nr. 2411271212119191
Bankett gemäß ZTV E-StB profilgerecht herstellen.
Neben Verkehrsfläche Fahrbahn.
Baustoffgemisch gemäß ZTV E-StB.
Umweltrelevante Anforderungen beim Einsatz von Baustoffgemischen einschließlich Einbaudokumentation nach
Unterlagen des AG. Einbaudokumentation übergeben.
Breite nach Unterlagen des AG.
Einbaudicke 'nach Unterlagen des AG.'
Querneigung 12 v.H. am tiefliegenden und 6 v.H. am
hochliegenden Fahrbahnrand.
Einbau 'untere Bankettbereich der Ausbaustrecke KT 19.'
Verformungsmodul EV2 auf der Oberfläche mindestens
100 MPa.
Menge: 300,000 m2

**03.03.0070 Bankett profilgerecht herstellen Neben Fahrbahn Baustoffgemisch URA+Einbaudoku 'Breite' 'Einbaudicke' 12 tief+ 6 hoch 3cm tiefer**
StL-Nr. 2411271212199110
Bankett gemäß ZTV E-StB profilgerecht herstellen.
Neben Verkehrsfläche Fahrbahn.
Baustoffgemisch gemäß ZTV E-StB.
Umweltrelevante Anforderungen beim Einsatz von Baustoffgemischen einschließlich Einbaudokumentation nach
Unterlagen des AG. Einbaudokumentation übergeben.
Breite '= 0,50 bis 1,50 m.'
Einbaudicke '= 4 cm.'
Querneigung 12 v.H. am tiefliegenden und 6 v.H. am
hochliegenden Fahrbahnrand.
Einbau 3 cm tiefer als Fahrbahnrand.
Menge: 535,000 m2

**03.03.0080 Erschwernis durch Einbauten b.Herst. Bankett Schächte**
StL-Nr. 2411290872
Erschwernis durch Einbauten. Abgerechnet wird nach
Stück Einbauteil.
Beim Herstellen von Banketten.
Einbauten = Schächte.
Menge: 9,000 St

**03.03.0090 Deckschicht ohne Bindem. herst. 'Verkehrsfläche' 0/16 URA+Einbaudoku Dicke 5 cm**
StL-Nr. 241125029313
Deckschicht ohne Bindemittel herstellen.
In Verkehrsflächen '= Wirtschaftsweg Süd.'
Baustoffgemisch 0/16.
Umweltrelevante Anforderungen beim Einsatz von Baustoffgemischen einschließlich Einbaudokumentation nach
Unterlagen des AG. Einbaudokumentation übergeben.
Einbaudicke = 5 cm.
Menge: 110,000 m2

#### Titel 03.04 Asphaltbauweise

**03.04.0010 Asphalt fräsen ADS Asphaltbeton Tiefe ü.2,5-4,5cm Fahrbahn Breite über 200cm Fräsasph. verw.**
StL-Nr. 2311300512301610
Asphalt fräsen und Fräsgut aufnehmen. Anschlusskante
geradlinig auf Frästiefe herstellen. Der Schnittlinienabstand darf maximal 15 mm betragen.
Asphaltdeckschicht.
Asphaltdeckschicht = Asphaltbeton.
Frästiefe über 2,5 bis 4,5 cm.
Fläche = Fahrbahn.
Breite der Fläche über 200 cm.
Fräsasphalt nach Wahl des AN verwerten.
Menge: 250,000 m2

**03.04.0020 Asphaltbefestigung aufnehmen Fahrbahn Dicke ü. 12-18 cm Dicke ü. 10-20 cm Tiefe ü. 10-20 cm Länge max. 40 cm 'Aufbruchgut'**
StL-Nr. 2311302810422299
Asphaltbefestigung aufbrechen und aufnehmen.
Fläche = Fahrbahn.
Dicke der Asphaltbefestigung über 12 cm bis 18 cm.
Dicke der gebundenen Befestigung über 10 bis 20 cm.
Gesamtaufbruchtiefe über 10 bis 20 cm.
Aufbruchstücke zerkleinern, Kantenlängen höchstens
40 cm.
Aufbruchgut 'nach Wahl des AN verwerten. Ausbauasphalt Verwertungsklasse A.'
Menge: 830,000 m2

**03.04.0030 Asphaltbefestigung trennen Anbauber. quer schneiden Dicke ü. 12-18 cm**
StL-Nr. 231130382104
Asphaltbefestigung geradlinig trennen.
im Anbaubereich quer zur Fahrbahnachse,
Trennen durch Schneiden.
Dicke der Asphaltbefestigung über 12 bis 18 cm.
Menge: 26,500 m

**03.04.0040 Unterlage reinigen 'Unterlage' Hochdr.-Sauganl.**
StL-Nr. 231130589002
Unterlage reinigen. Anfallendes Kehrgut nach Wahl des
AN verwerten.
Unterlage '= fertiggestellte Asphaltdecke.'
Selbstaufnehmende Kehrmaschine. Letzter Arbeitsgang mit
Wasserhochdruckreinigungsgeräten mit rotierenden Düsen
und Absaugeinrichtung.
Menge: 1200,000 m2

**03.04.0050 Bitumenemulsion aufsprühen Bk1,8-Bk0,3 'Unterlage' C60BP4-S Menge 300 g/m2 vor A.deckschicht**
StL-Nr. 23113063290133
Bitumenemulsion zur Herstellung des Schichtenverbundes
aufsprühen.
Auf Verkehrsflächen der Belastungsklassen Bk1,8 bis
Bk0,3.
Unterlage '= fertiggestellte Asphalttragschicht.'
Bindemittel = C60BP4-S.
Bindemittelmenge = 300 g/m2.
Vor Einbau Asphaltdeckschicht.
Menge: 1200,000 m2

**03.04.0060 Asphalttragsch. aus AC 32 T N herst Bk1,8-Bk0,3 Dicke 14 cm Bitumen 70/100**
StL-Nr. 23113138121000
Asphalttragschicht aus Asphalttragschichtmischgut
AC 32 T N herstellen. Anlieferung des Asphaltmischguts
in thermoisolierten Transportbehältern.
In Verkehrsflächen der Belastungsklassen Bk1,8 bis
Bk0,3.
Einbaudicke = 14 cm.
Bindemittel = 70/100.
Menge: 725,000 m2

**03.04.0070 Asphaltdecksch. aus AC 11 D N herst Bk1,8-Bk0,3 Dicke 4,0 cm Bitumen 50/70 Böschung 2 zu 1**
StL-Nr. 2311333811100003
Asphaltdeckschicht aus Asphaltbeton für Asphaltdeckschichten AC 11 D N herstellen. Anlieferung des
Asphaltmischguts in thermoisolierten
Transportbehältern.
In Verkehrsflächen der Belastungsklassen Bk1,8 bis
Bk0,3.
Einbaudicke = 4 cm.
Bindemittel = 50/70.
Seitliche Abböschungen mit Neigung 2 zu 1 herstellen.
Menge: 1200,000 m2

**03.04.0080 Asphalttragd. aus AC 16 TD herst. ländliche Wege Dicke 8 cm Bitumen 70/100 Abböschung 2 zu 1**
StL-Nr. 23113822311002
Asphalttragdeckschicht aus Asphalttragdeckschichtmischgut AC 16 TD herstellen. Anlieferung des Asphaltmischguts in thermoisolierten Transportbehältern.
In Verkehrsflächen für ländliche Wege.
Einbaudicke = 8 cm.
Bindemittel = 70/100.
Seitliche Abböschungen 2 zu 1 herstellen.
Menge: 230,000 m2

**03.04.0090 Abstumpfungsmaßnahme durchführen LFK 1/3 Gestein wie Decke Menge 1 kg/m2**
StL-Nr. 231139521110
Abstumpfungsmaßnahme zur Erhöhung der Anfangsgriffigkeit durch gleichmäßiges Aufbringen und Einwalzen von
Abstreukörnung durchführen. Nicht gebundene Abstreukörnung aufnehmen und nach Wahl des AN verwerten.
Abstreukörnung = Lieferkörnung 1/3.
Aus Gestein wie grobe Gesteinskörnung in Asphaltdeckschicht.
Abstreumenge = 1 kg/m2.
Menge: 1200,000 m2

**03.04.0100 Anschl. a. Fuge m. B-fugenb. herst. Anschl. ADS Anschluss quer Schichtd. 4 cm bis 20 m Breite 10 mm**
StL-Nr. 23113917125101
Anschluss als Fuge an bestehende Asphaltschicht oder
Bauteil in der Dicke der Asphaltschicht mit Bitumenfugenband einschließlich zugehörigem und zuvor aufgetragenem Voranstrichmittel herstellen.
Anschluss an Asphaltdeckschicht.
Querfuge.
Dicke der Asphaltschicht = 4 cm.
Einzellängen bis 20,00 m.
Breite des Bitumenfugenbandes = 10 mm.
Menge: 26,500 m

#### Titel 03.05 FRS und Leiteinrichtungen

**03.05.0010 SE aus Stahl abbauen ESP Pfost. A 2,00 m Teile verwerten**
StL-Nr. 2112900310200001
Schutzeinrichtung (SE) aus Stahl einschließlich sämtlicher Einzelteile abbauen.
SE = Einfache Schutzplanke.
Mit Pfosten, Abstand = 2,00 m.
Konstruktionsteile nach Wahl des AN verwerten.
Menge: 45,000 m

**03.05.0020 AEK aus Stahl abbauen ESP 'Absenkung' 'Pfosten' Teile verwerten**
StL-Nr. 2112900701090901
Anfangs-/Endkonstruktion (AEK) aus Stahl abbauen.
SE = Einfache Schutzplanke.
Konstruktion '= 1x Regelabsenkung, 1x Kurzabsenkung.'
Pfosten 'im Boden.'
Konstruktionsteile nach Wahl des AN verwerten.
Menge: 2,000 St

**03.05.0030 SE am äußeren Fahrbahnrand herst. Stahl N2 max. W3 A o.gel.u.formag.T. 'Schutzeinrichtung' Unterlagen AG**
StL-Nr. 2112910311311902
Schutzeinrichtung (SE) am äußeren Fahrbahnrand einschließlich erforderlicher systembedingter Arbeiten
herstellen. Abgerechnet wird die Baulänge. SE nach den
"Technischen Kriterien für den Einsatz von Fahrzeug-
Rückhaltesystemen in Deutschland".
SE aus Stahl.
Aufhaltestufe = N2.
Wirkungsbereichsklasse maximal W3.
Anprallheftigkeitsstufe = A.
Schutzeinrichtung ohne gelöste Teile mit einer Masse
größer 2 kg im Anprallversuch nach DIN EN 1317. Schutzeinrichtung ohne formaggressive Teile.
Schutzeinrichtung '= Eco-Safe 1.33.'
Aufstellung nach Unterlagen des AG.
Menge: 75,000 m

**03.05.0040 SE auf Brücken und Stützw. herst. Stahl N2 W1 A Klasse A Streifenfund. o.gel.u.formag.T. 'Schutzeinrichtung'**
StL-Nr. 2112911711111419
Schutzeinrichtung (SE) auf Brücken, Stützwänden oder
Streifenfundamenten einschließlich ggf. erforderlicher
systembedingter Befestigung herstellen. Abgerechnet
wird die Baulänge. Ggf. erforderliche Dilatation wird
übermessen und als Zulage gesondert vergütet. SE nach
den "Technischen Kriterien für den Einsatz von Fahrzeug-Rückhaltesystemen in Deutschland".
SE aus Stahl.
Aufhaltestufe = N2.
Wirkungsbereichsklasse = W1.
Anprallheftigkeitsstufe = A.
Anpralllast Klasse A nach DIN EN 1991-2.
Aufstellung auf Streifenfundament nach Unterlagen des
AG, Neigung der Aufstellfläche bis einschl. 4 v.H.
Schutzeinrichtung ohne gelöste Teile größer 2 kg, die
in der Anprallprüfung von der Bauwerkskappe gefallen
sind und damit Dritte unterhalb der Brücke gefährden
könnten. Schutzeinrichtung ohne formaggressive Teile.
Schutzeinrichtung '= Eco-Safe 1.33 BW.'
Menge: 8,000 m

**03.05.0050 AEK für FRS herstellen 'OZ' min. P2 A x1 y1 Z1 A Unterlagen AG**
StL-Nr. 2112912291111102
Anfangs-/Endkonstruktion (AEK) für Fahrzeug Rückhaltesystem (FRS) einschließlich erforderlicher systembedingter Arbeiten herstellen. AEK nach den "Technischen
Kriterien für den Einsatz von Fahrzeug-
Rückhaltesystemen in Deutschland".
AEK an OZ '03.05.0030.'
Leistungsklasse mindestens P2 A, einbahnig.
Dauerhafte seitliche Auslenkung Da = Klasse x1.
Dauerhafte seitliche Auslenkung Dd = Klasse y1.
Klasse des Abprallbereiches Z1.
Anprallheftigkeitsstufe = A.
Aufstellung nach Unterlagen des AG.
Menge: 4,000 St

**03.05.0060 Leitpfosten aufstellen Sockelleitpfosten m.Rohrausst. 3mm Ausst.volle Länge Refl.beids. weiß Typ R2, Kl. 2 St.einschl.sockel**
StL-Nr. 2112940342614010
Leitpfosten aus Niederdruckpolyäthylen (PE-HD) aufstellen.
Sockelleitpfosten, Länge 1,20 m.
Mit Rohraussteifung, Wanddicke 3 mm.
Aussteifung auf voller Länge.
Retroreflektoren beidseitig, weiß.
Retroreflektoren Typklasse R2, Klasse 2.
Stahleinschlagsockel, feuerverzinkt.
Menge: 8,000 St

**03.05.0070 Leitpfosten liefern Sockelpfosten Ausst.volle Länge Refl.beids. weiß Typ R2, Kl. 2 St.einschl.sockel**
StL-Nr. 2112940740614001
Leitpfosten aus Niederdruckpolyäthylen (PE-HD) liefern
und abladen. Lieferort nach Unterlagen des AG. Alle
Stahlteile feuerverzinkt.
Sockelleitpfosten, Länge 1,20 m.
Aussteifung auf volle Länge.
Retroreflektoren beidseitig, weiß.
Retroreflektoren Typklasse R2, Klasse 2.
Stahleinschlagsockel, feuerverzinkt.
Menge: 8,000 St
